# Neubau Kita Königsgarten
Leistungsbeschreibung (GAEB 90, DA81)
Projektbezeichnung: Alte Waggonfabrik Mainz
Währung: EUR
Auftraggeber: Equippers Education e.V. Hauptstrasse 17-19 Gebäude 6329

## Zusätzlicher Text
1. Baubeschreibung und Erschwernisse

1.1 Lage und Objekt
Das Objekt Gebäude 6329 befindet sich im Stadtteil Mainz Mombach auf dem
Areal der alten Waggonfabrik Mainz, Hauptstrasse 17-19, 55120 Mainz. Es
handelt sich um eine alte Produktionshalle. Die alte Produktionshalle
ist zu einem Gottesdienstraum für eine Freikirche umgerüstet worden, der
Rest des Objekts wird im Rahmen der Baumaßnahme zu einer KiTa umgebaut.
Die Räume der Kita werden auch eine Gewerbeküche zur Bereitung der
Speisen für die Kinder der Kita beinhalten. Das Gebäude verfügt über
insgesamt zwei Geschosse im Bereich der KiTa mit einer Geschosshöhe von
je rund 3 Metern, sowie einem von der Maßnahme unbetroffenen kleinen
Dachgeschoss, welches als Lagerfläche dient. Die Veranstaltungshalle hat
eine lichte Höhe von rund 7 Metern. Die geplanten Arbeiten beziehen sich
auf den Bereich des neuen Innenausbaus der KiTa.

1.2 Konstruktion
Das Gebäude ist ein gemauerter Altbau mit einzelnen massiven Innenwänden
hauptsächlich im Bereich der alten Schornsteine und der großen Halle. Im
Innenbereich der neu ausgebauten KiTa werden die Geschosse neu
eingezogen unter Verwendung von tragenden Stahl- und Holzkonstruktionen.
Die brandschutztechnischen Bewertungen der Wände sind den Planunterlagen
und dem Brandschutzkonzept zu entnehmen.

1.3 Innere Erschließung
Aufzüge stehen während der Baumaßnahme nicht zur Verfügung, Hebebühnen
für die Installation an der Decke werden durch den Auftraggeber
gestellt.

1.4 Brandschutzkonzept
Für das Gebäude liegt ein Brandschutzkonzept vor, die Forderungen
hieraus sind in die Planung eingeflossen und zu beachten.

1.5 Bauabschnitte / Baustellenbesonderheiten
Die Umsetzung der geplanten Maßnahmen erfolgt gemäß des verbindlichen
Bauablaufplans.

1.6 Zwingend zu beachtende Unterlagen
Die dem Leistungsverzeichnis beigefügten Vergabeunterlagen sind
verbindliche Bestandteile der Ausschreibung und zwingend zu
berücksichtigen.

1.7 Kurzbesschreibung des Auftrags
Der Auftragnehmer stellt im Bereich der neu errichteten KiTa sowie der
zugehörigen Küche die vollständige Elektro- und EDV-Grundinfrastruktur
her. Dies umfasst insbesondere die Installation von vier neuen
Unterverteilungen einschließlich deren Anbindung an ausgewählte
bestehende Unterverteilungen im Objekt sowie die Verlegung der hierfür
erforderlichen Leitungen, Kabeltrassen, Kabelwege und Steckdosen gemäß
Leistungsbeschreibung. Zum Leistungsumfang gehört ebenfalls das Auflegen
der Stromkreise in den neu errichteten Unterverteilungen sowie die
Installation von Steckdosen an den vorgesehenen Standorten,
einschließlich der Steckdosen in Bodentanks.
Darüber hinaus umfasst die Leistung die elektrische Anbindung und
Endverdrahtung der vorgesehenen technischen Anlagen und Verbraucher, wie
z. B. raumlufttechnische Geräte, Kaltwassersätze, Umluftkühler und
weitere im Leistungsverzeichnis benannte Betriebsmittel.
Im Rahmen der EDV-Installation werden Datendosen in Trockenbauwänden, in
Bodentanks sowie als Aufputz-Montage an der Decke für die vorgesehenen
WLAN-Zugangspunkte installiert. Die zugehörigen Datenleitungen werden
über die vorgesehenen Kabelwege zum neu einzurichtenden EDV-Verteiler im
Erdgeschoss geführt. Zusätzlich wird eine Glasfaserverbindung sowie eine
redundante Datenleitung zwischen dem neuen EDV-Verteiler und dem
Hauptserverraum hergestellt. Die EDV-Verkabelung ist nach den im
Leistungsverzeichnis genannten Normen zu prüfen und zu dokumentieren.
Alle Arbeiten sind mit den übrigen beteiligten Gewerken sowie der
Bauleitung zu koordinieren, um einen reibungslosen Bauablauf
sicherzustellen. Tätigkeiten, die der Auftraggeber in eigener
Zuständigkeit ausführen möchte, sind im Leistungsverzeichnis eindeutig
beschrieben und im Rahmen der Schnittstellenkoordination zu
berücksichtigen.
Sämtliche Pläne und Abmessungen sind verbindlich durch das ausführende
Unternehmen vor Ort zu überprüfen.

Nach Abschluss der Arbeiten sind die betroffenen Bereiche zu reinigen
und in einem ordnungsgemäßen Zustand zu übergeben.

## Zusätzlicher Text
2. Projektbeteiligte

2.1 Auftraggeber:
Equippers Rhein-Mainz e.V.
Hauptstrasse 17-19
Gebäude 6329
D-55120 Mainz
Ansprechpartner: Herr Müller
Telefon:  0175 / 6396086
Mail:  jan-phillip.mueller@equippers.de

2.2 Projektsteuerung:
Dan&Lorin
Generalfachplanung GmbH
Kennedyallee 93
D-60596 Frankfurt a. M.
Ansprechpartner:  Herr Azakir
Telefon:  0172 / 7333334
Mail:  azakir@danlorin.de

2.3 Architektur:
kplus konzept GmbH
communication interior architecture
Stoffeler Str. 14
D-40227 Düsseldorf
Ansprechpartner: Frau Schiller
Telefon:  0170 / 2077819
Mail:  schiller@kplus-konzept.de

2.4 Gesamtbauleitung:
Klein Projektmanagement im Bauwesen
Planung Projektsteuerung
Am Sonnenhang 38
D-66822 Lebach
Ansprechpartner:  Herr Klein
Telefon:  0173 / 6793009
Mail:  klein.projektmanagement@web.de

2.5 TGA Planung / Bauleitung:
dp-mainz
Rheinstraße 4f
D-55116 Mainz
Ansprechpartner:  Herr Drews
Telefon:  0176 / 22077298
Mail:  drews@dp-mainz.de

2.6 Brandschutz:
Brandschutz Lehmann
Alte Waggonfabrik, Geb. 6343
Hauptstrasse 17-19
D-55120 Mainz
Ansprechpartner: Frau Rohn
Telefon:  06131 / 327510
Mail:  info@brandschutz-lehmann.de

2.7 Statik:
Ing.-Büro für Baustatik Torke + Tochter
Haselstraße 13
D-65191 Wiesbaden
Ansprechpartner: Frau Trexler
Telefon:  01577 / 4936860
Mail:  berndtorke@gmx.de

## Elektrotechnik Kita Königsgarten
Datum: 28.04.17

### 1 Elektrotechnik Kita

*Hinweis*
Allgemeine Vorbemerkungen
=====================

Die nachfolgenden Vorbemerkungen gelten, soweit in den
Einzelpositionen nichts Abweichendes beschrieben ist,
für sämtliche Leistungen dieses LV-Abschnitts.

Sämtliche für die Ausführung der ausgeschriebenen
Leistungen erforderlichen Arbeitsmittel, Werkzeuge,
Geräte und Maschinen einschließlich Hebezeugen und
Montagehilfsmitteln gelten, soweit nicht ausdrücklich
anders ausgeschrieben, als Nebenleistungen gemäß VOB/C.
Sie sind ausschließlich für die Dauer der Ausführung
bereitzustellen; eine dauerhafte Lieferung oder
Übereignung ist nicht geschuldet. Ihr Einsatz ist mit
den angebotenen Einheitspreisen abgegolten. Hieraus
entstehen keine gesonderten Vergütungsansprüche.

Die Leistungen umfassen ferner sämtliche für die
fachgerechte Montage, Verdrahtung, Prüfung, Messung,
Inbetriebnahme sowie zur vollständigen,
funktionsfähigen und betriebsbereiten Übergabe der
elektrischen Anlage erforderlichen Nebenleistungen
einschließlich aller hierfür notwendigen Befestigungs-,
Anschluss-, Kennzeichnungs- und Verbrauchsmaterialien,
auch soweit diese nicht ausdrücklich einzeln aufgeführt
sind. Hierzu zählen insbesondere Schrauben, Dübel,
Schellen, Halterungen, Kabelschuhe, Aderendhülsen,
Verbindungsklemmen, Befestigungsschienen,
Installationskleinteile, Kennzeichnungsmaterialien,
Dichtungs- und Abdichtungsmaterialien sowie sonstige
für die fachgerechte Ausführung erforderliche
Kleinteile.

Ebenfalls eingeschlossen sind sämtliche erforderlichen
Messungen, Prüfungen und Nachweise gemäß den
einschlägigen DIN-, VDE- und sonstigen anzuwendenden
Vorschriften einschließlich der Erstellung der
zugehörigen Prüf- und Messprotokolle, soweit diese zur
betriebsfertigen Übergabe der Anlage erforderlich sind.

Zusätzliche Vergütungsansprüche für die vorstehend
beschriebenen Leistungen, Materialien, Hilfsmittel oder
Nebenleistungen sind ausgeschlossen, soweit diese nicht
ausdrücklich gesondert ausgeschrieben wurden.

#### 1.1 Vorbereitende Maßnahmen

**1.1.10 Stromfreischaltung**
Bestehend aus Freischaltung der Stromversorgung während
der Arbeiten durch Fachpersonal,
Menge: 1,000 psch

**1.1.20 Baustelleneinrichtung**
Bestehend aus Einrichten der Baustelle mit allen
erforderlichen Maschinen, Geräten, Werkzeugen, die für
die termingerechte Ausführung erforderlich sind.
Einschl. Maßnahmen zum Schutz der bestehenden
Einrichtungen, Wänden und Böden im gesamten
Montagebereich während der Installationsarbeiten
inklusive den notwendigen Verbrauchsmaterialien.
Liefern, montieren, unterhalten und nach Fertigstellung
der Arbeiten demontieren und Abfahren und soweit
erforderlich entsorgen.
Menge: 1,000 psch

#### 1.2 Elektro Unterverteilung

*Hinweis*
UV Küche

**1.2.10 Unterverteilung**
Feldverteiler Aufputz (AP), universell, Schutzart
mindestens IP44, mit Stahlblechtür, vollständig
bestückt, verdrahtet und betriebsbereit.

Ausführung:

Abgänge über Reihenabgangsklemmen zu führen.

Inklusive Phasenschienen, Innenverdrahtung und aller
zum Betrieb notwendigen Bauteile.

Auflegen und Anschließen aller Stromkreise der
Neuinstallation auf die neue Unterverteilung,
einschließlich Beschriftung, Prüfung der
Schutzmaßnahmen und Funktionskontrolle.

Einschließlich aller erforderlichen Werkzeuge,
Materialien und Lohnleistungen

Bestückung:

1 Stück Kompaktschalter, 3-polig, Bemessungsstrom 80/A,
Bemessungsspannung 400/V AC, mit Zusatzklemme für
Leiterquerschnitt bis 2,5/mm²

1 Stück Überspannungsableiter, 4-polig, Typ 2,
Ableitvermögen mindestens 40/kA, mit optischer
Defektanzeige

4 Stück Fehlerstromschutzschalter (RCD), 4-polig,
Bemessungsstrom 16/A, Bemessungsdifferenzstrom 300/mA,
Typ B, Ausschaltvermögen 10/kA

2 Stück Fehlerstromschutzschalter (RCD), 4-polig,
Bemessungsstrom 32/A, Bemessungsdifferenzstrom 300/mA,
Typ B, Ausschaltvermögen 10/kA

1 Stück Fehlerstromschutzschalter (RCD), 4-polig,
Bemessungsstrom 63/A, Bemessungsdifferenzstrom 300/mA,
Typ B, Ausschaltvermögen 10/kA

9 Stück Leitungsschutzschalter, 3-polig, Charakteristik
B, 32/A, Ausschaltvermögen 6/kA, 1 TE

14 Stück Leitungsschutzschalter, 1-polig,
Charakteristik B, 16/A, Ausschaltvermögen 6/kA, 1 TE

6 Stück Leitungsschutzschalter, 1-polig, Charakteristik
B, 10/A, Ausschaltvermögen 6/kA, 1 TE

3 Stück Leitungsschutzschalter, 4-polig, Charakteristik
D, 10/A, Ausschaltvermögen 6/kA, 1 TE

1 Stück Eingangs-sicherung F0 3-P / 80A

Mindestens 20% Reserve in der UV vorhalten!

Komplett liefern und betriebsbereit montieren.

gewähltes Fabrikat/Typ: '______________________'
Menge: 1,000 St

**1.2.20 Not-Aus-Einrichtung für Gewerbeküche**
Not-Aus-Einrichtung für Gewerbeküche mit
Sicherheitsabschaltung der Unterverteilung
Leistungsbeschreibung:
Liefern, montieren, anschließen und betriebsfertig
übergeben einer kompletten Not-Aus-Einrichtung zur
sicherheitstechnischen Abschaltung der elektrischen
Energieversorgung einer gewerblichen Küchenanlage.
Die Not-Aus-Einrichtung dient der schnellen und
sicheren Außerbetriebnahme aller elektrischen
Verbraucher der Küchen-Unterverteilung im Gefahrenfall.
Ausführung:
Installation eines Not-Aus-Tasters (Pilzdrucktaster) in
gut sichtbarer und leicht zugänglicher Position im
Küchenbereich
Ausführung des Tasters gemäß geltenden Vorschriften
(roter Betätiger, gelber Hintergrund, verrastend,
manuelle Entriegelung)
Aufbau der Abschaltfunktion im Ruhestromprinzip
Einbau eines geeigneten Sicherheitsschützes mit
zwangsgeführten Kontakten in der zugehörigen Küchen-
Unterverteilung
Dimensionierung entsprechend der angeschlossenen Lasten
Allpolige Abschaltung sämtlicher Stromkreise der Küchen
Unterverteilung über das Sicherheitsschütz
Funktion:
Bei Betätigung des Not-Aus-Tasters erfolgt eine
unverzögerte Abschaltung der kompletten Küchen-
Unterverteilung
Ein selbsttätiger Wiederanlauf nach Rückstellung des
Not-Aus-Tasters ist unzulässig
Wiederinbetriebnahme ausschließlich durch manuelles
Wiedereinschalten
Schnittstellen / Abgrenzung:
Sicherheitsbeleuchtung ist nicht Bestandteil der
Abschaltung und muss uneingeschränkt funktionsfähig
bleiben
Lüftungsanlagen sind nicht Bestandteil der Not-Aus-
Abschaltung und werden über separate Unterverteilungen
versorgt
Vorhandene sicherheitstechnische Einrichtungen dürfen
in ihrer Funktion nicht beeinträchtigt werden
Kennzeichnung:
Dauerhafte und eindeutige Beschriftung des Not-Aus-
Tasters mit „Not-Aus Küche“
Kennzeichnung der zugehörigen Schaltgeräte und
Stromkreise in der Unterverteilung
Aktualisierung der Anlagendokumentation und
Stromlaufpläne
Normen und Vorschriften:
Ausführung gemäß den anerkannten Regeln der Technik
sowie unter Einhaltung der einschlägigen Normen und
Richtlinien, insbesondere:
DIN VDE 0100-560 (Errichten von Niederspannungsanlagen
– Sicherheitsstromversorgung
DIN VDE 0100-718 (Bauliche Anlagen für
Menschenansammlungen)
DIN EN 60204-1 (Sicherheit von Maschinen – Elektrische
Ausrüstung)
Leistungsumfang:
Lieferung sämtlicher Komponenten
komplette Verdrahtung und Anschlussarbeiten
Befestigungsmaterial
Funktionsprüfung und Inbetriebnahme
Messprotokolle und Prüfberichte
Bestandsdokumentation

gewähltes Fabrikat/Typ: '______________________'
Menge: 1,000 St

**1.2.30 Anbindung an NSHV**
Bestehend aus: Aufschaltung der neuen Unterverteilung
UV-Küche auf die zugewiesene Bestands-NSHV,
inkl. Lieferung und Montage einer NH-Sicherung 3×100A,
inkl. Anschlussarbeiten, Beschriftung, Prüfung und
Inbetriebnahme.
Alle erforderlichen Materialien und Arbeitsleistungen
sind enthalten.
Menge: 1,000 psch

*Hinweis*
UV TGA

**1.2.40 Unterverteilung**
Feldverteiler Aufputz (AP), universell, Schutzart
mindestens IP44, mit Stahlblechtür, vollständig
bestückt, verdrahtet und betriebsbereit.

Ausführung:

Abgänge über Reihenabgangsklemmen zu führen.

Inklusive Phasenschienen, Innenverdrahtung und aller
zum Betrieb notwendigen Bauteile.

Auflegen und Anschließen aller Stromkreise der
Neuinstallation auf die neue Unterverteilung,
einschließlich Beschriftung, Prüfung der
Schutzmaßnahmen und Funktionskontrolle.

Einschließlich aller erforderlichen Werkzeuge,
Materialien und Lohnleistungen

Bestückung:

1 Stück Kompaktschalter, 3-polig, Bemessungsstrom 80/A,
Bemessungsspannung 400/V AC, mit Zusatzklemme für
Leiterquerschnitt bis 2,5/mm²

1 Stück Überspannungsableiter, 4-polig, Typ 2,
Ableitvermögen mindestens 40/kA, mit optischer
Defektanzeige

4 Stück Fehlerstromschutzschalter (RCD), 4-polig,
Bemessungsstrom 16/A, Bemessungsdifferenzstrom 300/mA,
Typ B, Ausschaltvermögen 10/kA

1 Stück Fehlerstromschutzschalter (RCD), 4-polig,
Bemessungsstrom 32/A, Bemessungsdifferenzstrom 300/mA,
Typ B, Ausschaltvermögen 10/kA

1 Stück Leitungsschutzschalter, 3-polig, Charakteristik
B, 16/A, Ausschaltvermögen 6/kA, 1 TE

28 Stück Leitungsschutzschalter, 1-polig,
Charakteristik B, 16/A, Ausschaltvermögen 6/kA, 1 TE

1 Stück Leitungsschutzschalter, 1-polig, Charakteristik
B, 10/A, Ausschaltvermögen 6/kA, 1 TE

4 Stück Leitungsschutzschalter, 4-polig, Charakteristik
C, 10/A, Ausschaltvermögen 6/kA, 1 TE

1 Stück Eingangs-sicherung F0 3-P / 80A

Mindestens 20% Reserve in der UV vorhalten!

Komplett liefern und betriebsbereit montieren.

gewähltes Fabrikat/Typ: '______________________'
Menge: 1,000 St

**1.2.50 Anbindung an Bestands-NSHV**
Bestehend aus: Aufschaltung der neuen Unterverteilung
UV-TGA auf die zugewiesene Bestands-NSHV,
inkl. Lieferung und Montage einer NH-Sicherung 3×100A,
inkl. Anschlussarbeiten, Beschriftung, Prüfung und
Inbetriebnahme.
Alle erforderlichen Materialien und Arbeitsleistungen
sind enthalten.
Menge: 1,000 psch

*Hinweis*
UV Kita EG

**1.2.60 Unterverteilung**
Feldverteiler Aufputz (AP), universell, Schutzart
mindestens IP44, mit Stahlblechtür, vollständig
bestückt, verdrahtet und betriebsbereit.

Ausführung:

Abgänge über Reihenabgangsklemmen zu führen.

Inklusive Phasenschienen, Innenverdrahtung und aller
zum Betrieb notwendigen Bauteile.

Auflegen und Anschließen aller Stromkreise der
Neuinstallation auf die neue Unterverteilung,
einschließlich Beschriftung, Prüfung der
Schutzmaßnahmen und Funktionskontrolle.

Sämtliche für die Leistungserbringung erforderlichen
Materialien, Werkzeuge und Lohnleistungen sind im
Einheitspreis enthalten.

Bestückung:

1 Stück Kompaktschalter, 3-polig, Bemessungsstrom 63/A,
Bemessungsspannung 400/V AC, mit Zusatzklemme für
Leiterquerschnitt bis 2,5/mm²

1 Stück Überspannungsableiter, 4-polig, Typ 2,
Ableitvermögen mindestens 40/kA, mit optischer
Defektanzeige

9 Stück Fehlerstromschutzschalter (RCD), 4-polig,
Bemessungsstrom 16/A, Bemessungsdifferenzstrom 300/mA,
Typ B, Ausschaltvermögen 10/kA

3 Stück Fehlerstromschutzschalter (RCD), 4-polig,
geeignet für CEE-Stromkreise, Bemessungsstrom 32/A,
Bemessungsdifferenzstrom 300/mA, Typ B,
Bemessungsausschaltvermögen 10/kA

1 Stück Fehlerstromschutzschalter (RCD), 4-polig,
geeignet für CEE-Stromkreise, Bemessungsstrom 40/A,
Bemessungsdifferenzstrom 300/mA, Typ B,
Bemessungsausschaltvermögen 10/kA

3 Stück Leitungsschutzschalter, 3-polig, 16/A,
Charakteristik C, Bemessungsausschaltvermögen 10/kA,
geeignet zur Absicherung eines CEE-16-A-Stromkreises.

1 Stück Leitungsschutzschalter, 3-polig, 32/A,
Charakteristik C, Bemessungsausschaltvermögen 10/kA,
geeignet zur Absicherung eines CEE-32-A-Stromkreises.

32 Stück Leitungsschutzschalter, 1-polig,
Charakteristik B, 16/A, Ausschaltvermögen 6/kA, 1 TE

12 Stück Leitungsschutzschalter, 1-polig,
Charakteristik B, 10/A, Ausschaltvermögen 6/kA, 1 TE

1 Stück Eingangs-sicherung F0 3-P / 32A

Mindestens 20% Reserve in der UV vorhalten!

Komplett liefern und betriebsbereit montieren.

gewähltes Fabrikat/Typ: '______________________'
Menge: 1,000 St

**1.2.70 Anbindung an Bestands-NSHV**
Bestehend aus: Aufschaltung der neuen Unterverteilung
UV-Kita EG auf die zugewiesene Bestands-NSHV,
inkl. Lieferung und Montage einer NH-Sicherung 3×40A,
inkl. Anschlussarbeiten, Beschriftung, Prüfung und
Inbetriebnahme.
Alle erforderlichen Materialien und Arbeitsleistungen
sind enthalten.
Menge: 1,000 psch

*Hinweis*
UV Kita OG

**1.2.80 Unterverteilung**
Feldverteiler Aufputz (AP), universell, Schutzart
mindestens IP44, mit Stahlblechtür, vollständig
bestückt, verdrahtet und betriebsbereit.

Ausführung:

Abgänge über Reihenabgangsklemmen zu führen.

Inklusive Phasenschienen, Innenverdrahtung und aller
zum Betrieb notwendigen Bauteile.

Auflegen und Anschließen aller Stromkreise der
Neuinstallation auf die neue Unterverteilung,
einschließlich Beschriftung, Prüfung der
Schutzmaßnahmen und Funktionskontrolle.

Sämtliche für die Leistungserbringung erforderlichen
Materialien, Werkzeuge und Lohnleistungen sind im
Einheitspreis enthalten.

Bestückung:

1 Stück Kompaktschalter, 3-polig, Bemessungsstrom 63/A,
Bemessungsspannung 400/V AC, mit Zusatzklemme für
Leiterquerschnitt bis 2,5/mm²

1 Stück Überspannungsableiter, 4-polig, Typ 2,
Ableitvermögen mindestens 40/kA, mit optischer
Defektanzeige

13 Stück Fehlerstromschutzschalter (RCD), 4-polig,
Bemessungsstrom 16/A, Bemessungsdifferenzstrom 300/mA,
Typ B, Ausschaltvermögen 10/kA

50 Stück Leitungsschutzschalter, 1-polig,
Charakteristik B, 16/A, Ausschaltvermögen 6/kA, 1 TE

16 Stück Leitungsschutzschalter, 1-polig,
Charakteristik B, 10/A, Ausschaltvermögen 6/kA, 1 TE

4 Stück Leitungsschutzschalter, 3-polig, 16/A,
Charakteristik B, Bemessungsausschaltvermögen 10/kA

1 Stück Eingangs-sicherung F0 3-P / 32A

Mindestens 20% Reserve in der UV vorhalten!

Komplett liefern und betriebsbereit montieren.

gewähltes Fabrikat/Typ: '______________________'
Menge: 1,000 St

**1.2.90 Anbindung an Bestands-UV**
Bestehend aus: Aufschaltung der neuen Unterverteilung
UV-Kita OG auf die zugewiesene Bestands-NSHV,
inkl. Lieferung und Montage einer NH-Sicherung 3×40A,
inkl. Anschlussarbeiten, Beschriftung, Prüfung und
Inbetriebnahme.
Alle erforderlichen Materialien und Arbeitsleistungen
sind enthalten.
Menge: 1,000 psch

#### 1.3 Elektroinstallation

*Hinweis*
EG

**1.3.10 Hohlwand-Gerätedose Standard 47 mm 1fach**
Ausführung 1-fach
Halogenfrei Nein
Klasse Hohlwanddosen
Luftdicht Nein
mit Schrauben Ja
Montageart Hohlwand
RohrdurchmesserM20 | M25
Tiefe in mm 47,00
inkl. Herstellung des dafür erfordderlichen Loches.

Komplett liefern und betriebsbereit montieren.

gewähltes Fabrikat/Typ: '______________________'
Menge: 72,000 St

**1.3.20 Hohlwand-Gerätedose Standard 47 mm 2fach**
Ausführung 2-fach
Halogenfrei Nein
Klasse Hohlwanddosen
Luftdicht Nein
mit Schrauben Ja
Montageart Hohlwand
RohrdurchmesserM20 | M25
Tiefe in mm 47,00
inkl. Herstellung des dafür erfordderlichen Loches.

Komplett liefern und betriebsbereit montieren.

gewähltes Fabrikat/Typ: '______________________'
Menge: 78,000 St

**1.3.30 Hohlwand-Dreifachgerätedose Standard 47 mm 3fach**
Ausführung 3-fach
Farbe orange
Halogenfrei Nein
Klasse Hohlwanddosen
Luftdicht Nein
mit Schrauben Ja
Montageart Hohlwand
RohrdurchmesserM20 | M25
Tiefe in mm 47,00
inkl. Herstellung des dafür erfordderlichen Loches

Komplett liefern und betriebsbereit montieren.

gewähltes Fabrikat/Typ: '______________________'
Menge: 25,000 St

**1.3.40 CEE Gerätedose**
CEE Gerätedose, 16A, 74/50 mm, orange.
inkl. Herstellung des dafür erfordderlichen Loches.

Komplett liefern und betriebsbereit montieren.

gewähltes Fabrikat/Typ: '______________________'
Menge: 2,000 St

**1.3.50 CEE Gerätedose Außenwand**
Liefern und fachgerechtes Installieren einer Gerätedose
zur Aufnahme von CEE Steckdosen 5-polig, 16/A oder
32/A, zur Unterputz-Montage in Außenwänden.
Ausführung:

Bauart: Unterputz-Gerätedose, geeignet für Außenwände
Schutzart: mindestens IP44, spritzwassergeschützt
Vergrößertes Innenvolumen, geeignet für den Einbau von
16-A und 32-A CEE-Einbaugeräten
Dichte Leitungseinführungen (Membran- oder
Schraubdichtungen)
Dichtkragen zur Abdichtung gegen Putz, Mauerwerk oder
Fassadenoberflächen

Material: UV-beständiger, schlagfester Kunststoff
Mechanische Stabilität gemäß DIN EN 60670
Geeignet für Leitungsquerschnitte bis 6/mm² Cu
(erforderlich für 32/A)
Leitungszuführung mit Zugentlastung

Montage gemäß DIN VDE 0100-410, 0100-520 und 0100-704
(Außenbereiche)
Abdichtung gegen Feuchtigkeit entsprechend den
baulichen Gegebenheiten

Leistungsumfang:

Lieferung der Gerätedose
Herstellen der Wandaussparung (falls erforderlich)
Einbau, Abdichtung und Befestigung

Leitungszuführung und Vorbereitung für den Anschluss
der CEE-Steckdose

Komplett liefern und betriebsbereit montieren.

gewähltes Fabrikat/Typ: '______________________'
Menge: 2,000 St

**1.3.60 Abdeckrahmen 1f**
Abdeckrahmen 1f Standard

Reinweiß glänzend

1fach

Merkmale:
- Bruchsicher.

Hinweise:
- Auch für Kanalinstallationen geeignet.
- Abdeckrahmen (1- bis 5fach) in Verbindung mit
Dichtungsset auch für die Montage wassergeschützt
Unterputz IP44 geeignet.

Komplett liefern und betriebsbereit montieren.

gewähltes Fabrikat/Typ: '______________________'
Menge: 72,000 St

**1.3.70 Abdeckrahmen 2f**
Abdeckrahmen 2f Standard

Reinweiß glänzend

Merkmale:
- Bruchsicher.

Hinweise:
- Auch für Kanalinstallationen geeignet.
- Abdeckrahmen (1- bis 5fach) in Verbindung mit
Dichtungsset auch für die Montage wassergeschützt
Unterputz IP44 geeignet.

Komplett liefern und betriebsbereit montieren.

gewähltes Fabrikat/Typ: '______________________'
Menge: 78,000 St

**1.3.80 Abdeckrahmen 3f**
Abdeckrahmen 3f Standard

Reinweiß glänzend

Merkmale:
- Bruchsicher.

Hinweise:
- Auch für Kanalinstallationen geeignet.
- Abdeckrahmen (1- bis 5fach) in Verbindung mit
Dichtungsset auch für die Montage wassergeschützt
Unterputz IP44 geeignet.

Komplett liefern und betriebsbereit montieren.

gewähltes Fabrikat/Typ: '______________________'
Menge: 25,000 St

**1.3.90 SCHUKO-Steckd.**
SCHUKO-Steckdose 16 A 250 V~
Steckklemmen
Reinweiß glänzend

Merkmale:
- Tragring ist in Verbindung mit den
Befestigungskrallen und Krallenschrauben geerdet.
- Schnellbefestigung (ca. 3,5 Umdrehungen pro
Befestigungskralle).
- Eingehauste Spreizkrallen.
- Einfachere Krallenbefestigung durch robusten
Schraubenkopfantrieb PZ1 / Schlitz / PH.
- Vereinfachte Installation durch patentierte Anordnung
der großen Schlüssellochprofile mittels Dosenschrauben.
- Geringe Einbautiefe.
- Große, ergonomisch geformte Lösehebel.
- Stabiler Erdungsbügel mit massiven Erdungsfingern.
- Stabiler und korrosionsbeständiger Stahltragring.
- Bruchsicherer Thermoplastsockel.

Technische Daten:
Einbautiefe: 32 mm
Leitergut: starr und flexibel
Anschlussquerschnitt
- für Leiter von: 1,5 mm² bis 2,5 mm²

Hinweise:
- Mit erhöhtem Anpressdruck des Erdungsbügels geprüft
nach T.N.O.

Komplett liefern und betriebsbereit montieren.

gewähltes Fabrikat/Typ: '______________________'
Menge: 175,000 St

**1.3.100 CEE Steckdose**
CEE Steckdose, 5-polig, Eb, 16A, mit Klappdeckel,
Verbindungssysteme, polarweiß

Komplett liefern und betriebsbereit montieren.

gewähltes Fabrikat/Typ: '______________________'
Menge: 2,000 St

**1.3.110 CEE Steckdose Außenwand (16A)**
Liefern und fachgerechtes Installieren einer CEE-
Steckdose, 5-polig, 16/A, 400/V, zur festen
Installation in Außenwänden.

Ausführung:

Bauart: Einbau-CEE-Steckdose (Eb)
Bemessungsstrom: 16/A
Polzahl: 5-polig (L1, L2, L3, N, PE)
Nennspannung: 400/V AC

Schutzart: mindestens IP44, spritzwassergeschützt,
geeignet für den dauerhaften Einsatz im Außenbereich
Gehäusefarbe: polarweiß

Mit federunterstütztem Klappdeckel, selbstschließend
Mechanische Ausführung gemäß DIN EN 60309 (VDE 0623)

UV-beständiges, schlagfestes Gehäuse
Anschluss über geeignete Verbindungsklemmen (schraub-
oder schraubenlos), zugelassen für Cu Leiter
Einbau in vorhandene oder neu zu erstellende Unterputz
oder Wandaussparung

Leitungszuführung über geeignete Einführung mit
Zugentlastung
Schutzmaßnahmen gemäß DIN VDE 0100-410 und 0100-704
(Außenbereiche)
Prüfung der Installation inkl. Messprotokoll nach DIN
VDE 0100-600

Leistungsumfang:

Lieferung der Steckdose
Einbau in Außenwand
Anschluss an vorhandene Zuleitung
Funktions- und Sicherheitsprüfung

Komplett liefern und betriebsbereit montieren.

gewähltes Fabrikat/Typ: '______________________'
Menge: 1,000 St

**1.3.120 CEE Steckdose Außenwand (32A)**
Liefern und fachgerechtes Installieren einer CEE-
Steckdose, 5-polig, 32/A, 400/V, zur festen
Installation in Außenwänden.

Ausführung:

Bauart: Einbau-CEE-Steckdose (Eb)
Bemessungsstrom: 32/A
Polzahl: 5-polig (L1, L2, L3, N, PE)
Nennspannung: 400/V AC

Schutzart: mindestens IP44, spritzwassergeschützt,
geeignet für den dauerhaften Einsatz im Außenbereich
Gehäusefarbe: polarweiß

Mit federunterstütztem Klappdeckel, selbstschließend
Mechanische Ausführung gemäß DIN EN 60309 (VDE 0623)

UV-beständiges, schlagfestes Gehäuse
Anschluss über geeignete Verbindungsklemmen (schraub-
oder schraubenlos), zugelassen für Cu Leiter
Einbau in vorhandene oder neu zu erstellende Unterputz
oder Wandaussparung

Leitungszuführung über geeignete Einführung mit
Zugentlastung
Schutzmaßnahmen gemäß DIN VDE 0100-410 und 0100-704
(Außenbereiche)
Prüfung der Installation inkl. Messprotokoll nach DIN
VDE 0100-600

Leistungsumfang:

Lieferung der Steckdose
Einbau in Außenwand
Anschluss an vorhandene Zuleitung
Funktions- und Sicherheitsprüfung

Komplett liefern und betriebsbereit montieren.

gewähltes Fabrikat/Typ: '______________________'
Menge: 1,000 St

**1.3.130 Kindersicherung Steckdose**
Steckdosenschutz, Kindersicherung, weißmit
Drehmechanik, zum Einstecken, 10 Stück

Drehmechanik schließt automatisch, nach Entfernung des
Steckers
Werkzeuglose Montage durch Einklemmen in die Steckdose
Sehr einfache Installation und Handhabung
Für alle handelsüblichen Schutzkontakt-Steckdosen

Komplett liefern und betriebsbereit montieren.

gewähltes Fabrikat/Typ: '______________________'
Menge: 175,000 St

**1.3.140 Kabelkanal Kunststioff für Aufputzmontage**
Kabelkanal 15 mm x 15 mm Weiß

Komplett liefern und betriebsbereit montieren.

gewähltes Fabrikat/Typ: '______________________'
Menge: 20,000 m

**1.3.150 Adapter Ltg.einf. Kanal 15 x 15 mm**
Adapter Ltg.einf. Kanal 15 x 15 mm Reinweiß [106903]
Adapter zur Leitungseinführung für Kanal 15 x 15 mm
Reinweiß glänzend

Komplett liefern und betriebsbereit montieren.

gewähltes Fabrikat/Typ: '______________________'
Menge: 5,000 St

*Hinweis*
DALI2 Komponenten und Zubehör

**1.3.160 DALI 2 Connector für Hutschienenmontage**
Liefern und installieren eines DALI-2-
fähigen Steuergerätes (DALI-Master)
zur Inbetriebnahme, Adressierung,
Parametrierung und Steuerung einer
DALI- oder DALI-2-Linie.
Technische Anforderungen:

Geeignet für max. 64 DALI-
Betriebsgeräte gemäß IEC 62386
Separater Adressbereich für DALI-
Systemkomponenten gemäß DALI-2-
Standard

Unterstützung von DALI-Gruppen
(mind. 16) und Lichtszenen (mind. 16)
Unterstützte DALI-Funktionen:
Ein/Aus
Dimmen
Farbtemperatursteuerung (DT8)
Farbsteuerung (DT8, RGBWAF oder
xy)

Einbau auf 35-mm-Hutschiene nach
DIN EN 60715

Reiheneinbaugerät, Breite max. 4 TE
Gehäuse aus flammwidrigem
Kunststoff, Schutzart mind. IP20

Schnittstellen:

DALI-Bus (Ausgangsstrom mind.
200/mA)

Ethernet zur lokalen oder optionalen
externen Kommunikation
Möglichkeit zur Fernparametrierung
und Fernwartung über Netzwerk
Konfiguration über
plattformunabhängige Software oder
Weboberfläche

Versorgungsspannung: 100–240/V AC,
50/60/Hz
Umgebungstemperaturbereich: mind.
–20/°C bis +60/°C
Überspannungsschutz integriert
Klemmen geeignet für massive und
flexible Leiter bis 1,5/mm²

Leistungsumfang:

Lieferung des Steuergeräts
Montage auf Hutschiene
Anschluss an DALI-Linie und
Spannungsversorgung
Parametrierung der DALI-Linie
Funktionsprüfung und Dokumentation

Komplett liefern und betriebsbereit montieren.

gewähltes Fabrikat/Typ: '______________________'
Menge: 2,000 St

**1.3.170 DALI 2 Busspannungsversorgung für Hutschienenmontage**
DALI Busversorgung
garantierter Ausgangsstrom 200mA
maximaler Ausgangsstrom 250mA
geeignet zur Versorgung eines kompletten DALI-Kreises
mit 64 Standard DALI-Geräten
geeignet für Hutschienenmontage
Versorgungsspannungsbereich von 120Vac & 240Vac für
weltweiten Einsatz
Immun gegen Schaltüberspannungen bis 400V

Komplett liefern und betriebsbereit montieren.

gewähltes Fabrikat/Typ: '______________________'
Menge: 1,000 St

**1.3.180 DALI Potentiometer mit Netzteil**
DALI Potentiometer mit integriertem Netzteil

Merkmale:
- Schalten und Helligkeitseinstellung für Leuchten mit
DALI Schnittstelle.
- Integrierte Spannungsversorgung nach DALI
Spezifikation (DIN IEC 60926) für 26 DALI Teilnehmer.
- Parallelschalten von bis zu 4 DALI Potentiometern mit
integriertem Netzteil um bis zu 104 DALI Teilnehmer zu
versorgen.
- Bedienung kann von mehreren Bedienstellen aus
parallel erfolgen. Kommunikation erfolgt über
Broadcast.
- Speichern einer Grund- bzw. Einschalthelligkeit.

Technische Daten:
Nennspannung: AC 230 V, 50/60 Hz
Leistungsaufnahme: max. 2 W
Nennspannung DALI: DC 16 V (typ.)
Ausgangsstrom: max. 52 mA
Anzahl DALI Teilnehmer: max. 26
Anzahl parallelschaltbarer DALI Potentiometer mit
integriertem Netzteil: max. 4
Anschluss eindrähtig: max. 4 mm²
Einbautiefe: 32 mm
Umgebungstemperatur: -5 °C bis +45 °C

Hinweise:
- Bei der Auswahl der DALI Spannungsversorgung ist
stets die Anzahl der DALI Teilnehmer und des DALI
Potentiometers (gilt immer als 1 Teilnehmer) zu
berücksichtigen.

Komplett liefern und betriebsbereit montieren.

gewähltes Fabrikat/Typ: '______________________'
Menge: 9,000 St

**1.3.190 DALI Potentiometer**
DALI Potentiometer

Merkmale:
- Schalten und Helligkeitseinstellung für Leuchten mit
DALI Schnittstelle.
- Zur Erzeugung der DALI Spannung wird eine DALI
Spannungsversorgung oder ein DALI Potentiometer mit
intergiertem Netzteil benötigt welche der DALI
Spezifikation (DIN IEC 60926) entsprechen.
- Bedienung kann von mehreren Bedienstellen aus
parallel erfolgen. Kommunikation erfolgt über
Broadcast.
- Speichern einer Grund- bzw. Einschalthelligkeit.

Technische Daten:
Stromaufnahme: max. 2 mA
Einbautiefe: 32 mm
Anschluss eindrähtig: max. 4 mm²
Umgebungstemperatur: -5 °C bis +45 °C

Hinweise:
- Bei der Auswahl der DALI Spannungsversorgung ist
stets die Anzahl der DALI Teilnehmer und des DALI
Potentiometers (gilt immer als 1 Teilnehmer) zu
berücksichtigen.

Komplett liefern und betriebsbereit montieren.

gewähltes Fabrikat/Typ: '______________________'
Menge: 12,000 St

**1.3.200 Programmierung DALI 2 Connectoren**
Bestehend aus Programmierung der DALI 2 Adressen nach
Wunsch des AG inkl. Inbetriebnahme und Test des DALI 2
Netztes.
Menge: 1,000 psch

*Hinweis*
Zusatzkomponenten für XLR Lichsteuerzung per DMX 512
Mischpult

**1.3.210 DMX zu DALI Converter für Hutschienenmontage**
DMX512 - DALI Decoder, der Signale
von USITT DMX-512/1990 in das DALI Protoll konvertiert.
kompatibel zu DMX512-Steuersignalen .
- universelle Protokolldekodierung
Erkennt USITT DMX512/1990, DIN DMX gemäss DIN 56930-2,
ANSI E1-11 DMX512A
Durch Softwaresteuerung ist der DMX/ DALI Converter
jederzeit an alle Protokollerweiterungen
anpassbar.
- einfache Speisung
Die Versorgungsspannung beträgt 230V AC. Die Platine
kann aus dem Lichtnetz gespeist
werden.
- Ausfallsicherung
Bei Übertragungsausfall bleibt die letzte Einstellung
bestehen (DMX HOLD).
- universell
Für DIN Tragschienenmontage geeignet.

Komplett liefern und betriebsbereit montieren.

gewähltes Fabrikat/Typ: '______________________'
Menge: 1,000 St

**1.3.220 XLR-Einbaubuchse**
XLR-Einbaubuchse 3-polig XLRf

Komplett liefern und betriebsbereit montieren.

gewähltes Fabrikat/Typ: '______________________'
Menge: 1,000 St

**1.3.230 XLR-Linekabel**
Mikrofon- & Linekabel, Meterware, abgeschirmtes twisted
pair Kabel, symmetrisch,

Komplett liefern und betriebsbereit montieren.

gewähltes Fabrikat/Typ: '______________________'
Menge: 50,000 m

**1.3.240 Hohlwand-Gerätedose Standard 47 mm 1fach**
Ausführung 1-fach
Farbe orange
Halogenfrei Nein
Klasse Hohlwanddosen
Luftdicht Nein
mit Schrauben Ja
Montageart Hohlwand
RohrdurchmesserM20 | M25
Tiefe in mm 47,00

Komplett liefern und betriebsbereit montieren.

gewähltes Fabrikat/Typ: '______________________'
Menge: 1,000 St

**1.3.250 Abdeckrahmen 1f**
Abdeckrahmen 1f Standard

Reinweiß glänzend

1fach

Merkmale:
- Bruchsicher.

Hinweise:
- Auch für Kanalinstallationen geeignet.
- Abdeckrahmen (1- bis 5fach) in Verbindung mit
Dichtungsset auch für die Montage wassergeschützt
Unterputz IP44 geeignet.

Komplett liefern und betriebsbereit montieren.

gewähltes Fabrikat/Typ: '______________________'
Menge: 1,000 St

**1.3.260 Schlüsseltaster 1-p Einsatz**
Schlüsseltaster 1-p Einsatz
Einsatz Schlüsseltaster 10 A 250 V~ für alle DIN-
Profilhalbzylinder
Unterputz-Einsätze, Zubehör
Taster 1-polig (auch Gruppentaster)

Technische Daten:
Einbautiefe: 40 mm

Hinweise:
- Nicht geeignet für die Montage in Aufputz-Gehäusen.
- Als Nebenstelle passend für Einsatz Jalousiesteuerung
mit Nebenstelleneingang.
- Nur für Schraubbefestigung.

Lieferumfang:
- Schließzylinder ist nicht im Lieferumfang enthalten.

Komplett liefern und betriebsbereit montieren.

gewähltes Fabrikat/Typ: '______________________'
Menge: 1,000 St

**1.3.270 Profilhalbzylinder**
Profilhalbzylinder
inkl. 3 Schlüssel.

Lieferumfang:
Profilhalbzylinder inkl. 3 Schlüssel

Komplett liefern und betriebsbereit montieren.

gewähltes Fabrikat/Typ: '______________________'
Menge: 1,000 St

*Hinweis*
Kabelauslässe und Festanschlüsse

**1.3.280 Herstellung Festanschlüsse 230V**
Herstellung von Festanschlüssen fur Geräte mit 230V
Anschluss.
Inkl. Vorhaltung von ausreichend Kabelschlaufe und
Abdeckplatte.
Menge: 15,000 St

**1.3.290 Herstellung Festanschlüsse 400V**
Herstellung von Festanschlüssen fur Geräte mit 400V
Anschluss.
Inkl. Vorhaltung von ausreichend Kabelschlaufe und
Abdeckplatte.
Menge: 14,000 St

**1.3.300 Hohlwand-Gerätedose Standard 47 mm 1fach**
Ausführung 1-fach
Farbe orange
Halogenfrei Nein
Klasse Hohlwanddosen
Luftdicht Nein
mit Schrauben Ja
Montageart Hohlwand
RohrdurchmesserM20 | M25
Tiefe in mm 47,00

Komplett liefern und betriebsbereit montieren.

gewähltes Fabrikat/Typ: '______________________'
Menge: 29,000 St

**1.3.310 Abdeckrahmen 1f**
Abdeckrahmen 1f Standard

Reinweiß glänzend

1fach

Merkmale:
- Bruchsicher.

Hinweise:
- Auch für Kanalinstallationen geeignet.
- Abdeckrahmen (1- bis 5fach) in Verbindung mit
Dichtungsset auch für die Montage wassergeschützt
Unterputz IP44 geeignet.

Komplett liefern und betriebsbereit montieren.

gewähltes Fabrikat/Typ: '______________________'
Menge: 29,000 St

*Hinweis*
Präsenzmelder Feuchträume und Küche

**1.3.320 Präsenzmelder IP 54**
Präsenzmelder für Deckenmontage, Beleuchtung
Passiv-Infrarot-Präsenzmelder für Deckenmontage,
Erfassungsbereich rund 360°, Automatische präsenz- und
helligkeitsabhängige Steuerung für Beleuchtung, Betrieb
als Voll- oder Halbautomat umschaltbar, Teach-In
Funktion, Mischlichtmessung. Kanal A Licht: Relais 230
V/10 A, Ausschaltverzögerung einstellbar,
Treppenlichtfunktion, Anschlussmöglichkeit für Taster
oder Schalter zur manuellen Schaltung, mit
automatischer Erkennung Taster/Schalter,
Empfindlichkeit einstellbar, Master/Master oder
Master/Slave-Schaltung möglich, Fernparametrierbar

Schutzart IP 54

Komplett liefern und betriebsbereit montieren.

gewähltes Fabrikat/Typ: '______________________'
Menge: 5,000 St

**1.3.330 Rahmen für AP-Montage**
Rahmen für Aufputz-Montage des Präsenzmelders.

Komplett liefern und betriebsbereit montieren.

gewähltes Fabrikat/Typ: '______________________'
Menge: 5,000 St

*Hinweis*
Präsenzmelder Standard

**1.3.340 Präsenzmelder**
Präsenzmelder für Deckenmontage, Beleuchtung
Passiv-Infrarot-Präsenzmelder für Deckenmontage,
Erfassungsbereich rund 360°, Automatische präsenz- und
helligkeitsabhängige Steuerung für Beleuchtung, Betrieb
als Voll- oder Halbautomat umschaltbar, Teach-In
Funktion, Mischlichtmessung. Kanal A Licht: Relais 230
V/10 A, Ausschaltverzögerung einstellbar,
Treppenlichtfunktion, Anschlussmöglichkeit für Taster
oder Schalter zur manuellen Schaltung, mit
automatischer Erkennung Taster/Schalter,
Empfindlichkeit einstellbar, Master/Master oder
Master/Slave-Schaltung möglich, Fernparametrierbar

Komplett liefern und betriebsbereit montieren.

gewähltes Fabrikat/Typ: '______________________'
Menge: 28,000 St

**1.3.350 Rahmen für AP-Montage**
Rahmen für Aufputz-Montage des Präsenzmelders.

Komplett liefern und betriebsbereit montieren.

gewähltes Fabrikat/Typ: '______________________'
Menge: 28,000 St

#### 1.4 Bodentanks

*Hinweis*
Eventraum Kids

**1.4.10 Bodentank**
Geräteeinsatz Geräteeinsatz rund für Universalmontage,
9 oder 12 Geräte einbaubar,
RAL 9011 als Anschlusseinheit nach EN 50085-2-2,
für den Einsatz in Doppel- und Hohlböden und
Installationskanalsystemen in trockenen Räumen mit
trocken gepflegten Fußböden,

1 ME Versorgungseinheit R12 für 5mm Belag

bestehend aus:
- Teppichschutzrahmen inkl. 6 Universal-
Befestigungswinkeln,
- Gerätebechereinsatzrahmen mit Rastleitern zum
stufenweisen Absenken des Gerätebechers um jeweils 5 mm
bis max. 20 mm,
- im Teppichschutzrahmen unverlierbar gelagerter,
selbsttätig zufallender, verrastbarer Klappdeckel mit
stabiler Druckaufnahmeplatte einschl. schwenkbarem
Schnurauslass mit Schaumstoffdichtung und versenkbarem
Griffbügel zum Öffnen des Deckels.

Anzahl der einbaubaren Installationsgeräte:
9 Stück mit Tragebügel oder 12 Stück Modul 45.

Vertiefung im Klappdeckel für den Bodenbelag: 5 mm.
Minimale Einbauhöhe für den Geräteeinsatz: 70 mm.
Benötigte Einbauöffnung in mm: Ø 305.
Einsatzbereich: für trockene Bodenpflege (6.101.1).
IP-Schutzart: IP 30 (im nicht genutzten Zustand).
IK-Schutzart: IK 08. Belastungsfähigkeit: 3.000 N
(6.102.7) 5.000 N (6.103.3)
Material Teppichschutzrahmen, Klappdeckel und
Schnurauslass: Polyamid, sichtbare Oberflächen
mattiert.
Material Druckaufnahmeplatte: Stahlblech, 4 mm,
feuerverzinkt.

inkl.:

1x  1 ME Geräteträger f 3 Datentechnik
2x  2 ME Montageplatte  2xRJ45 19,3x14,8
4x  4 ME Keystone Einsatz RJ45 Cat.6a
1x  1 ME Geräteträger für 4 Rastec 45 Geräte oder
gleichwertig
2x  1 ME Steckdose 2-f 33° 16A/250V Rastec 45 rw oder
gleichwertig
1x Montageplatte f. Geräteträger  Datenmodul Audio XLR
d=24mm

inkl. Auflegen der Stromkreise auf die Unterverteilung.

Komplett liefern und betriebsbereit montieren.

gewähltes Fabrikat/Typ: '______________________'
Menge: 3,000 St

**1.4.20 Fräsen der Installationsöffnungen**
bestehend aus Erstellung der passenden Öffnung des
Hohlraumfußbodens für den Einsatz der ausgeschriebenen
Bodentanks.
Menge: 3,000 St

*Hinweis*
Pausenraum (ehem. Betreuerbüro)

**1.4.30 Bodentank**
Geräteeinsatz Geräteeinsatz rund für Universalmontage,
9 oder 12 Geräte einbaubar,
RAL 9011 als Anschlusseinheit nach EN 50085-2-2,
für den Einsatz in Doppel- und Hohlböden und
Installationskanalsystemen in trockenen Räumen mit
trocken gepflegten Fußböden,

1 ME Versorgungseinheit R12 für 5mm Belag

bestehend aus:
- Teppichschutzrahmen inkl. 6 Universal-
Befestigungswinkeln,
- Gerätebechereinsatzrahmen mit Rastleitern zum
stufenweisen Absenken des Gerätebechers um jeweils 5 mm
bis max. 20 mm,
- im Teppichschutzrahmen unverlierbar gelagerter,
selbsttätig zufallender, verrastbarer Klappdeckel mit
stabiler Druckaufnahmeplatte einschl. schwenkbarem
Schnurauslass mit Schaumstoffdichtung und versenkbarem
Griffbügel zum Öffnen des Deckels.

Anzahl der einbaubaren Installationsgeräte:
9 Stück mit Tragebügel oder 12 Stück Modul 45.

Vertiefung im Klappdeckel für den Bodenbelag: 5 mm.
Minimale Einbauhöhe für den Geräteeinsatz: 70 mm.
Benötigte Einbauöffnung in mm: Ø 305.
Einsatzbereich: für trockene Bodenpflege (6.101.1).
IP-Schutzart: IP 30 (im nicht genutzten Zustand).
IK-Schutzart: IK 08. Belastungsfähigkeit: 3.000 N
(6.102.7) 5.000 N (6.103.3)
Material Teppichschutzrahmen, Klappdeckel und
Schnurauslass: Polyamid, sichtbare Oberflächen
mattiert.
Material Druckaufnahmeplatte: Stahlblech, 4 mm,
feuerverzinkt.

inkl.:

1x  1 ME Geräteträger f 3 Datentechnik
2x  2 ME Montageplatte  2xRJ45 19,3x14,8
4x  4 ME Keystone Einsatz RJ45 Cat.6a
1x  1 ME Geräteträger für 4 Rastec 45 Geräte oder
gleichwertig
2x  1 ME Steckdose 2-f 33° 16A/250V Rastec 45 rw oder
gleichwertig

inkl. Auflegen der Stromkreise auf die Unterverteilung.

Komplett liefern und betriebsbereit montieren.

gewähltes Fabrikat/Typ: '______________________'
Menge: 2,000 St

**1.4.40 Fräsen der Installationsöffnungen**
bestehend aus Erstellung der passenden Öffnung des
Hohlraumfußbodens für den Einsatz der ausgeschriebenen
Bodentanks.
Menge: 2,000 St

#### 1.5 Kabel und Zubehör

*Hinweis*
Stromversorgung Verbraucher

**1.5.10 Stromkabel 3x2,5mm²**
PVC Mantelleitung NYM-J 3x2,5mm²

liefern und mit zum Querschnitt passendem
Befestigungsmaterial
verlegen.
Menge: 3000,000 m

**1.5.20 Stromkabel 5x2,5mm²**
PVC Mantelleitung NYM-J 5x2,5mm²

liefern und mit zum Querschnitt passendem
Befestigungsmaterial
verlegen.
Menge: 2000,000 m

**1.5.30 Stromkabel 5x4mm²**
PVC Mantelleitung NYM-J 5x4mm²

liefern und mit zum Querschnitt passendem
Befestigungsmaterial
verlegen.
Menge: 1000,000 m

**1.5.40 Stromkabel 5x10mm²**
PVC Mantelleitung NYY-J 5x10mm²

liefern und mit zum Querschnitt passendem
Befestigungsmaterial
verlegen.
Menge: 500,000 m

**1.5.50 Stromkabel 4x16mm²**
PVC Mantelleitung NYY-J 4x16mm²

liefern und mit zum Querschnitt passendem
Befestigungsmaterial
verlegen.
Menge: 200,000 m

**1.5.60 Stromkabel 4x35mm²**
PVC Mantelleitung NYY-J 4x35mm²

liefern und mit zum Querschnitt passendem
Befestigungsmaterial
verlegen.
Menge: 100,000 m

**1.5.70 Stromkabel 4x70mm²**
PVC Mantelleitung NYY-J 4x70mm²

liefern und mit zum Querschnitt passendem
Befestigungsmaterial
verlegen.
Menge: 100,000 m

**1.5.80 JE-H(ST)H 2X2X0,8 Bd E30 BMK rot Installationskabel mit Funktionserhalt**
JE-H(ST)H 2X2X0,8 Bd E30 BMK rot Installationskabel mit
Funktionserhalt

liefern und in Abhangdecke mit zum Querschnitt
passendem brandschutzkonformen Kabelschellen alle 30 cm
verlegen.
Menge: 100,000 m

**1.5.90 Fermeldekabel J-Y(ST)-Y 2x2x0,8**
Fermeldekabel J-Y(ST)-Y 2x2x0,8

liefern und in mit zum Querschnitt passendem
Befestigungsmaterial
verlegen.
Menge: 1000,000 m

**1.5.100 A-2Y(L)2Y 4 x 2 x 0,8 mm (Außenbereich)**
Fermeldekabel A-2Y(L)2Y z 4 x 2 x 0,8 mm

liefern und in mit zum Querschnitt passendem
Befestigungsmaterial
verlegen.
Menge: 200,000 m

*Hinweis*
Installationsrohr

**1.5.110 Kunststoffpanzerrohr M25**
inkl, Befestigungsschellen

komplett liefern und montieren.
Menge: 50,000 m

**1.5.120 Alu Rohr EN 32**
inkl, Befestigungsschellen

komplett liefern und montieren.
Menge: 50,000 m

*Hinweis*
Kabeltrassen

**1.5.130 Kabelrinne 60x75 mm**
Kabelrinne / Kabeltrasse / Kabelbahn 60x75
mit angeformtem Kupplungsstück
schnelle Montage durch Snap-In-System
inkl. Befestigung an Ausleger mittels Rundkopfschrauben
M6 x 12 mm
-feuerverzinkt
-Materialstärke: 0,75 mm
-Höhe: 60 mm
-Breite: 75 mm

Metall Hängestiel feuerverzinkt mit C-Profilschiene
41x21 mm
zur Deckenmontage leichter Kabeltragsysteme
-geschweißte Kopfplatte 120 x 120 mm
-Kopfplatte mit 6 Befestigungslöchern (4 x Ø 11 mm, 2 x
Ø 13 mm)
-Materialstärke C-Profilschiene: 1,5 mm

Stielausleger / Konsole rastbar feuerverzinkt
Belastbarkeit: 110 kg

Lieferumfang:
-Kabelrinne (Stangenlänge 2,0 m) ohne Deckel
-Hängestiel mit Stielausleger alle 1,5 m

Komplett liefern und betriebsbereit montieren.

gewähltes Fabrikat/Typ: '______________________'
Menge: 50,000 m

**1.5.140 Kabelrinne 60x100 mm**
Kabelrinne / Kabeltrasse / Kabelbahn 60x150
mit angeformtem Kupplungsstück
schnelle Montage durch Snap-In-System
inkl. Befestigung an Ausleger mittels Rundkopfschrauben
M6 x 12 mm
-feuerverzinkt
-Materialstärke: 0,75 mm
-Höhe: 60 mm
-Breite: 100 mm

Metall Hängestiel feuerverzinkt mit C-Profilschiene
41x21 mm
zur Deckenmontage leichter Kabeltragsysteme
-geschweißte Kopfplatte 120 x 120 mm
-Kopfplatte mit 6 Befestigungslöchern (4 x Ø 11 mm, 2 x
Ø 13 mm)
-Materialstärke C-Profilschiene: 1,5 mm

Stielausleger / Konsole rastbar feuerverzinkt
Belastbarkeit: 110 kg

Lieferumfang:
-Kabelrinne (Stangenlänge 2,0 m) ohne Deckel
-Hängestiel mit Stielausleger alle 1,5 m

Komplett liefern und betriebsbereit montieren.

gewähltes Fabrikat/Typ: '______________________'
Menge: 125,000 m

**1.5.150 Kabelrinne 60x150 mm**
*** Bezugsbeschreibung
Kabelrinne / Kabeltrasse / Kabelbahn 60x150
mit angeformtem Kupplungsstück
schnelle Montage durch Snap-In-System
inkl. Befestigung an Ausleger mittels Rundkopfschrauben
M6 x 12 mm
-feuerverzinkt
-Materialstärke: 0,75 mm
-Höhe: 60 mm
-Breite: 150 mm

Metall Hängestiel feuerverzinkt mit C-Profilschiene
41x21 mm
zur Deckenmontage leichter Kabeltragsysteme
-geschweißte Kopfplatte 120 x 120 mm
-Kopfplatte mit 6 Befestigungslöchern (4 x Ø 11 mm, 2 x
Ø 13 mm)
-Materialstärke C-Profilschiene: 1,5 mm

Stielausleger / Konsole rastbar feuerverzinkt
Belastbarkeit: 110 kg

Lieferumfang:
-Kabelrinne (Stangenlänge 2,0 m) ohne Deckel
-Hängestiel mit Stielausleger alle 1,5 m

Komplett liefern und betriebsbereit montieren.

gewähltes Fabrikat/Typ: '______________________'
Menge: 70,000 m

**1.5.160 Kabelrinne 60x200 mm**
*** Bezugsbeschreibung
Kabelrinne / Kabeltrasse / Kabelbahn 60x150
mit angeformtem Kupplungsstück
schnelle Montage durch Snap-In-System
inkl. Befestigung an Ausleger mittels Rundkopfschrauben
M6 x 12 mm
-feuerverzinkt
-Materialstärke: 0,75 mm
-Höhe: 60 mm
-Breite: 200 mm

Metall Hängestiel feuerverzinkt mit C-Profilschiene
41x21 mm
zur Deckenmontage leichter Kabeltragsysteme
-geschweißte Kopfplatte 120 x 120 mm
-Kopfplatte mit 6 Befestigungslöchern (4 x Ø 11 mm, 2 x
Ø 13 mm)
-Materialstärke C-Profilschiene: 1,5 mm

Stielausleger / Konsole rastbar feuerverzinkt
Belastbarkeit: 110 kg

Lieferumfang:
-Kabelrinne (Stangenlänge 2,0 m) ohne Deckel
-Hängestiel mit Stielausleger alle 1,5 m

Komplett liefern und betriebsbereit montieren.

gewähltes Fabrikat/Typ: '______________________'
Menge: 30,000 m

**1.5.170 Formstücke Kabeltrasse**
*** Zuschlagsposition
T-stücke und Bögen für Kabelrinne zu vorher
beschriebenen Positionen.

**1.5.180 Trennsteg für Kabelrinne**
Trennsteg zur Trennung von Kabeln und Leitungen, zum
Einbau in Kabelrinnen, inkl. Befestigungszubehör

Korrosionsschutz: bandverzinkt nach DIN EN 10346
Seitenhöhe: 60 mm

Komplett liefern und betriebsbereit montieren.

gewähltes Fabrikat/Typ: '______________________'
Menge: 275,000 m

**1.5.190 Kabelleiter**
Kabelleitersystem gemäß DIN EN 61537, Nennmaß 150×60
mm, komplett mit allen erforderlichen Befestigungs-,
Montage- und Verankerungselementen. Ausführung als
durchgängiges System für Wand-, Decken- oder
Unterhangmontage.
Leistungsumfang:

Lieferung und Montage der Kabelleiter 150×60 mm
Alle notwendigen Konsolen, Abhängungen, Verbinder und
Systembauteile
Verankerung im jeweiligen Untergrund, zugelassen nach
ETA/EAD
Korrosionsschutz gemäß Anforderung (z./B. C3)
Tragfähigkeit entsprechend Lastklasse nach DIN EN 61537

Ausrichtung, Justage und vollständige Montage

inkl. aller zur Verlegung der Kabel notwendigen
Bügelschellen.

Dokumentation der verwendeten Befestigungs- und
Verankerungssysteme

Komplett liefern und betriebsbereit montieren.

gewähltes Fabrikat/Typ: '______________________'
Menge: 20,000 m

#### 1.6 Endverdrahtung RLT

**1.6.10 Endverdrahtung RLT und Pumpengruppen**
Die nachfolgend aufgeführten gebäudetechnischen Anlagen
sind vollständig betriebsbereit anzuschließen. Die
Leitungsverlegung, Kabeltrassen, Befestigungen und
Materialbereitstellung sind nicht Bestandteil dieser
Position und werden in anderen LV-Positionen
ausgeführt. Diese Position umfasst ausschließlich die
Endverdrahtung / das Anklemmen der bereits verlegten
und bereitgestellten Leitungen.
Umfang der anzuschließenden Anlagen:

2 RLT-Geräte, jeweils mit 400V-Versorgung und
zugehörigen Steuer /Meldeleitungen

1 Kaltwassersatz, 400V-Versorgung

11 Umluftkühlgeräte (Fan-Coils / Umluftgeräte)

14 Pumpengruppen der Heizungs- und Kältetechnik
Leistungsinhalt (nur Anschlussarbeiten):

Abmanteln, Vorbereiten und Anschließen der
bereitgestellten Leitungen
Auflegen der Adern auf die vorgesehenen Klemmen bzw.
Anschlussstellen
Anschluss von Motoren, Ventilatoren, Pumpen, Ventilen,
Sensoren, Klappenantrieben und Meldeschnittstellen
Beschriftung der angeschlossenen Leitungen und
Betriebsmittel gemäß Planung
Durchführung der erforderlichen Durchgangs- und
Isolationsmessungen gemäß VDE
Funktionsprüfung der angeschlossenen Komponenten (ohne
Inbetriebnahme der Gesamtanlage)
Dokumentation der Anschlusspunkte und Messwerte
Besondere Hinweise:
Die Leitungen werden bauseits verlegt und
bereitgestellt.
Die Endverdrahtung erfolgt ohne zusätzliche
Materiallieferung, außer üblichem Kleinmaterial
(Aderendhülsen, Beschriftung).
Die genaue Lage der Anschlusspunkte ergibt sich aus den
Montageplänen und Herstellerunterlagen.

Die Arbeiten sind mit dem Gewerk Heizung abzustimmen.
Menge: 1,000 psch

#### 1.7 LED Leuchten Lager und Technikräume

**1.7.10 LED Feuchtraumleuchte 120 cm**
LED Feuchtraumleuchte inkl. 2x LED Röhre T8 Standard
Output 15W 2x1800lm 120cm Tageslichtweiß

Komplett liefern und betriebsbereit montieren.

gewähltes Fabrikat/Typ: '______________________'
Menge: 8,000 St

**1.7.20 LED Feuchtraumleuchte 80cm**
LED Feuchtraumleuchte inkl. 2x LED Röhre T8 Standard
Output 15W 2x1800lm 80cm Tageslichtweiß

Komplett liefern und betriebsbereit montieren.

gewähltes Fabrikat/Typ: '______________________'
Menge: 4,000 St

### 2 EDV Kita

*Hinweis*
Allgemeine Vorbemerkungen
========================

Die nachfolgenden Vorbemerkungen gelten, soweit in den
Einzelpositionen nichts Abweichendes beschrieben ist,
für sämtliche Leistungen dieses LV-Abschnitts.

Sämtliche für die Ausführung der ausgeschriebenen
Leistungen erforderlichen Arbeitsmittel, Werkzeuge,
Geräte und Maschinen einschließlich Montage- und
Installationshilfsmitteln gelten, soweit nicht
ausdrücklich anders ausgeschrieben, als Nebenleistungen
gemäß VOB/C. Sie sind ausschließlich für die Dauer der
Ausführung bereitzustellen; eine dauerhafte Lieferung
oder Übereignung ist nicht geschuldet. Ihr Einsatz ist
mit den angebotenen Einheitspreisen abgegolten. Hieraus
entstehen keine gesonderten Vergütungsansprüche.

Die Leistungen umfassen ferner sämtliche für die
fachgerechte Montage, Installation, Konfiguration,
Prüfung, Inbetriebnahme sowie zur vollständigen,
funktionsfähigen und betriebsbereiten Übergabe der EDV-
/Netzwerkanlage erforderlichen Nebenleistungen
einschließlich aller hierfür notwendigen Befestigungs-,
Anschluss-, Kennzeichnungs- und Verbrauchsmaterialien,
auch soweit diese nicht ausdrücklich einzeln aufgeführt
sind. Hierzu zählen insbesondere Patchkabel,
Anschlusskabel, Beschriftungsmaterialien, Montagesätze,
Befestigungsmaterial, Kabelmanagementsysteme sowie
sonstige für die fachgerechte Installation
erforderliche Kleinteile.

Ebenfalls eingeschlossen sind sämtliche erforderlichen
Tests, Messungen und Funktionsprüfungen zur
Sicherstellung der normgerechten Betriebsbereitschaft
sowie die Erstellung der zugehörigen Protokolle, soweit
diese zur Abnahme erforderlich sind.

Zusätzliche Vergütungsansprüche für die vorstehend
beschriebenen Leistungen, Materialien, Hilfsmittel oder
Nebenleistungen sind ausgeschlossen, soweit diese nicht
ausdrücklich gesondert ausgeschrieben wurden.

#### 2.1 EDV-Unterverteilung

*Hinweis*
Netzwerkschrank

**2.1.10 Netzwerkschrank mit 19 Zoll Profilschienen**
193-Wandgehäuse
Grundgestell als 193-Montagerahmen
Einteilige Rückwand mit Schlüssellöchern zur
Wandmontage
Sichttür vorne mit 3/mm Polycarbonatscheibe

Demontierbare Seiten-, Decken- und Bodenbleche
Durchgehender Bürstenausbruch hinten (oben/unten)
Eigengewicht ca. 25/kg, Traglast mind. 50/kg
Abmessungen: 15/HE, 600/×/600/mm
Inkl. LED-Leuchte mit Türkontaktschalter
Inkl. Schließzylinder und Schlüssel
193-Steckdosenleiste (PDU), 1HE, 8-fach

IT-PDU Basic, 1HE, 230/V / 50/Hz
Anschluss über Winkelstecker
8 Schutzkontaktsteckdosen, 35° gedreht
Überspannungsschutz gemäß DIN EN 61643-11
Zuleitung 2,0/m, H05VV-F 3G1,5
Abmessungen passend für 193-Montage
Inkl. Befestigungswinkel und Schrauben
Farbe: RAL 7035

Komplett liefern und betriebsbereit montieren.

gewähltes Fabrikat/Typ: '______________________'
Menge: 1,000 St

**2.1.20 Einbindung in Blitzschutz**
Bestehend aus Einbindung in den Blitzschutz mittels
Aufschaltung sämtlicher Serverschränke auf den
bauseitig im Serverraum zu Verfügung gestellten
Potentialausgleich.

Mit Kabel H07V-U(YE) gemäß VDE 8201-3 ca.10m, mit
Kabelschellen oder verlegt in Kustoff Panzerrohr
Menge: 1,000 psch

*Hinweis*
Spleißboxen

**2.1.30 Spleißboxen für 19" Rack für EDV-UV KiTa zu Serverraum**
19" LWL Spleißbox 1HE 12 LC/PC für U-DQ(ZN)BH
1x12E9/125 OS2
komplett spleißfertig mit Kupplungen und Pigtails
bestückt
- 12x LC/PC simplex Kupplungen blau singlemode in
Frontplatte montiert
- 12x LC/PC Pigtail 9/125µm OS2 12-farbig angesteckt
und in Spleißkassette geführt + spleißfertig abgesetzt
- inkl. 1x Spleißkassettenset mit Spleißhaltern für
Crimpspleißschutz und Deckel
- Spleißbox in leichter Bauform, Gehäuse: Aluminium
- Frontplatte Stahlblech pulverbeschichtet RAL 7035 mit
Ziffern in Siebdruck
- Laserwarnsymbol auf Frontplatte
- 4 Kabeleinführungsöffnungen (2xM20 + 2xM25)

Detailausführung wird nach Zuschlag im Rahmen der
Ausführungsplanung mit dem Auftraggeber abgestimmt.
Technische Anforderungen bleiben unverändert

Komplett liefern und betriebsbereit montieren.

gewähltes Fabrikat/Typ: '______________________'
Menge: 1,000 St

**2.1.40 Spleißboxen für 19" Rack für EDV-HV Serverraum zu UV KiTa**
19" LWL Spleißbox 1HE 12 LC/PC für U-DQ(ZN)BH
1x12E9/125 OS2
komplett spleißfertig mit Kupplungen und Pigtails
bestückt
- 12x LC/PC simplex Kupplungen blau singlemode in
Frontplatte montiert
- 12x LC/PC Pigtail 9/125µm OS2 12-farbig angesteckt
und in Spleißkassette geführt + spleißfertig abgesetzt
- inkl. 1x Spleißkassettenset mit Spleißhaltern für
Crimpspleißschutz und Deckel
- Spleißbox in leichter Bauform, Gehäuse: Aluminium
- Frontplatte Stahlblech pulverbeschichtet RAL 7035 mit
Ziffern in Siebdruck
- Laserwarnsymbol auf Frontplatte
- 4 Kabeleinführungsöffnungen (2xM20 + 2xM25)

Detailausführung wird nach Zuschlag im Rahmen der
Ausführungsplanung mit dem Auftraggeber abgestimmt.
Technische Anforderungen bleiben unverändert

Komplett liefern und betriebsbereit montieren.

gewähltes Fabrikat/Typ: '______________________'
Menge: 1,000 St

**2.1.50 Spleißboxen für 19" Rack für EDV-HV Provider**
19" LWL Spleißbox 1HE 12 LC/PC für U-DQ(ZN)BH
1x12E9/125 OS2
komplett spleißfertig mit Kupplungen und Pigtails
bestückt
- 12x LC/PC simplex Kupplungen blau singlemode in
Frontplatte montiert
- 12x LC/PC Pigtail 9/125µm OS2 12-farbig angesteckt
und in Spleißkassette geführt + spleißfertig abgesetzt
- inkl. 1x Spleißkassettenset mit Spleißhaltern für
Crimpspleißschutz und Deckel
- Spleißbox in leichter Bauform, Gehäuse: Aluminium
- Frontplatte Stahlblech pulverbeschichtet RAL 7035 mit
Ziffern in Siebdruck
- Laserwarnsymbol auf Frontplatte
- 4 Kabeleinführungsöffnungen (2xM20 + 2xM25)

Detailausführung wird nach Zuschlag im Rahmen der
Ausführungsplanung mit dem Auftraggeber abgestimmt.
Technische Anforderungen bleiben unverändert

Komplett liefern und betriebsbereit montieren.

gewähltes Fabrikat/Typ: '______________________'
Menge: 1,000 St

*Hinweis*
Patchfelder

In den Etagenverteilern werden die zu den
Anschlussdosen abgehenden Leitungen auf 19'' Kategorie
6A Patchpanels mit 24 geschirmten 8-poligen
Westernbuchsen (Typ RJ-45) aufgelegt. Jede RJ-45 Buchse
wird mit einem Kabel achtadrig (alle vier Paare)
beschaltet. Die Patchpanels müssen für
Übertragungsfrequenzen von mindestens 500 MHz geeignet
sein und folgende Merkmale aufweisen: Vollgeschirmtes
Metallgehäuse, großflächige Schirmankopplung der
anzuschließenden Datenkabel, zuverlässiger
Potentialausgleichsanschluss.

**2.1.60 Patchfeld für 19" Rack**
193 Patchpanel, 1HE, 24-Port, geschirmt, mit
vormontierten Cat.6A-Keystone Modulen
Patchpanel zur Aufnahme von 24 geschirmten RJ45-Ports
für strukturierte Gebäudeverkabelungen gemäß EN/50173
und ISO/IEC/11801. Ausführung als 193-Bauform, 1/HE,
mit vormontierten geschirmten Keystone-Modulen der
Kategorie Cat.6A (500/MHz). Frontseitig stehen 24
vollwertige RJ45-Buchsen zur Verfügung. Rückseitiger
Kabelanschluss über IDC- oder LSA-Anschlusstechnik (je
nach Modulbauform).
Technische Anforderungen

193-Patchpanel, 1/HE, 24-Port

Inklusive vormontierter geschirmter
Cat.6A Keystone Module (500/MHz)
Geeignet für 10-Gigabit-Ethernet (10GBASE-T)
Front: 24 RJ45-Buchsen (über vormontierte Module)
Rückseite: IDC- oder LSA-Anschluss (werkzeuglos oder
LSA-Auflegeverfahren, je nach Modul)
Unterstützte Leiterquerschnitte: AWG22–AWG24
Geschirmte Ausführung (Class EA-tauglich)
Mit Erdungsanschluss bzw. Mantelklemme
Farbe: RAL/7035 oder vergleichbar
Mechanische Stabilität gemäß IEC-Normen für Patchpanels
Normen & Prüfungen
Komponenten- oder Link-Performance gemäß EN/50173 und
ISO/IEC/11801
Erfüllt die Anforderungen für 10GBASE-T
EMV-gerechte Schirmung gemäß relevanten Normen

Komplett liefern und betriebsbereit montieren.

gewähltes Fabrikat/Typ: '______________________'
Menge: 6,000 St

**2.1.70 Patchfeld für Direktwandmontage**
8-Port Patchpanel Patchfeld Verteilerfeld inkl. RJ45
Keystone Module CAT 7 als Set //
Übertragungsgeschwindigkeit bis zu 10 Gbit/s
Patchpanel: Kompatibel mit allen handelsüblichen &
standardisierten 14,9 mm x 17 mm Keystone Modulen (8
Stück im Lieferumfang enthalten)
RJ45 Keystone Module CAT 7: Kompatibel mit Verlegekabel
CAT 6, CAT 6a, CAT 8 über LSA Schneidklemme 8-polig //
Aderaufnahme: Massivleiter / Vollleiter AWG 22-25
Werkzeugfreie Montage dank Snap-In Technologie (Die
Adern werden automatisch auf die LSA Leiste gedrückt,
wenn das Keystone Modul verschlossen wird)
Portanschlüsse: 8 // Höheneinheit: 1 HE // Maße
Patchpanel: (Breite x Höhe x Tiefe) 15,8 cm x 4,5 cm x
8,6 cm // Wandmontage möglich durch zwei eingestanzte
Löcher auf der Rückseite
Anzahl: 1x Patchpanel + 8 Keystone Module CAT-7 //
Farbe Patchpanel: Schwarz (RAL 9005 Tiefschwarz) //
Farbe Keystone: Silber

Detailausführung wird nach Zuschlag im Rahmen der
Ausführungsplanung mit dem Auftraggeber abgestimmt.
Technische Anforderungen bleiben unverändert

Komplett liefern und betriebsbereit montieren.

gewähltes Fabrikat/Typ: '______________________'
Menge: 1,000 St

#### 2.2 Netzwerkdosen und Zubehör

*Hinweis*
EG

**2.2.10 2-fach RJ45-Anschluss Unterputz**
2-fach Datenanschlussdose Cat.6A,
2-fach Datenanschlussdose mit Modul-Aufnahme
metallisch, mit 60mm Befestigungsspur
horizontal und vertikal, Potentialanschlussmöglichkeit
2-fach;
designfähig mit Standard-Schalterprogrammen;

bestückt mit:
RJ45 Modul Cat.6A, gem. EN 60603-7-51, durch

Zertifikat nachzuweisen;
Anwendungen gem. EN 50173-2, Anlage F (10Gbit/s,PoE+);

Rastnase metallisch aus Federstahl
IDC-Schneidklemmen: geeignet für Massiv- und
Litzenleiter;
Kabel-, Adernmontage ohne modulabhängiges
Spezialwerkzeug;

Steckbare Potentialanschlussmöglichkeit am Gehäuse;
Zugentlastung per unverlierbaren, rastenden Kabelbügel;
separate Schirmkontaktierung; kreuzungsfreie Anordnung
der Adernpaare möglich;
Metallfolie der Paarschirmung ist bis zur
Adernfixierung im Kabelmanager zu führen.
Dienstekennzeichnung durch steckbare Schutzkappen in
mindestens 5Farben;

Anforderungen:
Einbautiefe: d 36,0mm mit installiertem
Modul
Material Modul-Aufnahme: Zinkdruckguss
Anzahl Buchsen: 2
Potentialanschluss: 2x6,3mm gem DIN 46342-1

Buchse:
- Leistung: Cat.6A gem. EN 60603-7-51
- Kompatibilität: zu RJ45-/12-/11-Stecker

durch Überbiegeschutz

- Lebensdauer: e 750 Steckungen
- Kabeldurchmesser: geeignet für e 9mm
- Anschluss: 8 adrig
- Adernanschluss: IDC-Schneidklemmen
- Aderndurchmesser: 0,9-1,6mm
- Leiterdimension: massiv: AWG26/1-22/1
Litze: AWG27/7-22/7

- Potentialanschluss: 2,8mm gem. DIN 46342-1
- Material Rastnase: Federstahl
- Farben für Dienstekodierung: schwarz, orange, grün,
blau, gelb

Komplett liefern und betriebsbereit montieren.

gewähltes Fabrikat/Typ: '______________________'
Menge: 10,000 St

**2.2.20 Rahmenbelnde zur Datendose RJ45**
Zentralscheibe UAE 2-fach, für Rahmenblende 55, hfr,
reinweiß Zentralscheibe für UAE Steckdose 2-fach,
Montagerahmen Keystone 2-fach, Montagerahmen Typ A (BTR
E-DAT Modulformat) 2-fach, Anschluss Modul 2 x RJ45,
Datenanschluss Patch-Modul. Mit Beschriftunsgfeld. Zur
Verwendung mit Rahmenblenden für Brüstungskanäle mit
Zentralscheibenmaß 55 x 55 mm und optional integriertem
Beschriftungsfeld.
Werkstoff: ABS Halogenfrei: ja Farbe: reinweiß RAL
Farbnummer: 9010 Fabrikat:

Komplett liefern und betriebsbereit montieren.

gewähltes Fabrikat/Typ: '______________________'
Menge: 10,000 St

**2.2.30 Daten-Anschluß an Datendose**
vorgenannte Daten- Kabel an Datendose anschließen.
Menge: 20,000 St

**2.2.40 Daten-Anschluß am Patchfeld**
vorgenannte Daten- Kabel an Datendose am Patchfeld
anschließen.
Menge: 20,000 St

**2.2.50 Gerätedose Trockenbau**
Hohlwanddose Trockenbau flach 47 mm
mit vormontierten Geräteschrauben
ausbrechbare Öffnungen für Leitungen
für Plattenstärken 7 - 35 mm
Tiefe: 47 mm
Geräteschraubenabstand: 60 mm
Fräsloch: Ø 68 mm

inkl. Herstellung des dafür erfordderlichen Loches

Komplett liefern und betriebsbereit montieren.

gewähltes Fabrikat/Typ: '______________________'
Menge: 10,000 St

**2.2.60 Gerätedose für Beton oder Mauerwerk**
Gerätedose für Beton oder Mauerwerk
Produkteigenschaften
- mit vormontierten Geräteschrauben
- für den Einsatz in Sichtmauerwerk
- Maße nach DIN 49073
- für Rohre M20

Technische Daten
Tiefe: 42 mm
Einbauöffnung: 60 mm
Rohreinführungen M20: 7

inkl. Herstellung des dafür erfordderlichen Loches.

Komplett liefern und betriebsbereit montieren.

gewähltes Fabrikat/Typ: '______________________'
Menge: 1,000 St

*Hinweis*
OG

**2.2.70 2-fach RJ45-Anschluss Unterputz**
2-fach Datenanschlussdose Cat.6A,
2-fach Datenanschlussdose mit Modul-Aufnahme
metallisch, mit 60mm Befestigungsspur
horizontal und vertikal, Potentialanschlussmöglichkeit
2-fach;
designfähig mit Standard-Schalterprogrammen;

bestückt mit:
RJ45 Modul Cat.6A, gem. EN 60603-7-51, durch

Zertifikat nachzuweisen;
Anwendungen gem. EN 50173-2, Anlage F (10Gbit/s,PoE+);

Rastnase metallisch aus Federstahl
IDC-Schneidklemmen: geeignet für Massiv- und
Litzenleiter;
Kabel-, Adernmontage ohne modulabhängiges
Spezialwerkzeug;

Steckbare Potentialanschlussmöglichkeit am Gehäuse;
Zugentlastung per unverlierbaren, rastenden Kabelbügel;
separate Schirmkontaktierung; kreuzungsfreie Anordnung
der Adernpaare möglich;
Metallfolie der Paarschirmung ist bis zur
Adernfixierung im Kabelmanager zu führen.
Dienstekennzeichnung durch steckbare Schutzkappen in
mindestens 5Farben;

Anforderungen:
Einbautiefe: d 36,0mm mit installiertem
Modul
Material Modul-Aufnahme: Zinkdruckguss
Anzahl Buchsen: 2
Potentialanschluss: 2x6,3mm gem DIN 46342-1

Buchse:
- Leistung: Cat.6A gem. EN 60603-7-51
- Kompatibilität: zu RJ45-/12-/11-Stecker

durch Überbiegeschutz

- Lebensdauer: e 750 Steckungen
- Kabeldurchmesser: geeignet für e 9mm
- Anschluss: 8 adrig
- Adernanschluss: IDC-Schneidklemmen
- Aderndurchmesser: 0,9-1,6mm
- Leiterdimension: massiv: AWG26/1-22/1
Litze: AWG27/7-22/7

- Potentialanschluss: 2,8mm gem. DIN 46342-1
- Material Rastnase: Federstahl
- Farben für Dienstekodierung: schwarz, orange, grün,
blau, gelb

Komplett liefern und betriebsbereit montieren.

gewähltes Fabrikat/Typ: '______________________'
Menge: 22,000 St

**2.2.80 Rahmenbelnde zur Datendose RJ45**
Zentralscheibe UAE 2-fach, für Rahmenblende 55, hfr,
reinweiß Zentralscheibe für UAE Steckdose 2-fach,
Montagerahmen Keystone 2-fach, Montagerahmen Typ A (BTR
E-DAT Modulformat) 2-fach, Anschluss Modul 2 x RJ45,
Datenanschluss Patch-Modul. Mit Beschriftunsgfeld. Zur
Verwendung mit Rahmenblenden für Brüstungskanäle mit
Zentralscheibenmaß 55 x 55 mm und optional integriertem
Beschriftungsfeld.
Werkstoff: ABS Halogenfrei: ja Farbe: reinweiß RAL
Farbnummer: 9010 Fabrikat:

Komplett liefern und betriebsbereit montieren.

gewähltes Fabrikat/Typ: '______________________'
Menge: 22,000 St

**2.2.90 Daten-Anschluß an Datendose**
vorgenannte Daten- Kabel an Datendose anschließen.
Menge: 44,000 St

**2.2.100 Daten-Anschluß am Patchfeld**
vorgenannte Daten- Kabel an Datendose am Patchfeld
anschließen.
Menge: 44,000 St

**2.2.110 Gerätedose Trockenbau**
Hohlwanddose Trockenbau flach 47 mm
mit vormontierten Geräteschrauben
ausbrechbare Öffnungen für Leitungen
für Plattenstärken 7 - 35 mm
Tiefe: 47 mm
Geräteschraubenabstand: 60 mm
Fräsloch: Ø 68 mm

inkl. Herstellung des dafür erfordderlichen Loches

Komplett liefern und betriebsbereit montieren.

gewähltes Fabrikat/Typ: '______________________'
Menge: 22,000 St

#### 2.3 WLAN Accesspoints

*Hinweis*
EG

Hinweis:
Je ein Anschluss der Doppeldose dient als
Reserveanschluss zur optionalen Erweiterung der WLAN
Spots.

**2.3.10 Aufputz Netzwerkdose 2xRJ45**
Datendose für Aufputzinstallation 2 fach,
geschirmt, 2x RJ45

Komplett liefern und betriebsbereit montieren.

gewähltes Fabrikat/Typ: '______________________'
Menge: 4,000 St

**2.3.20 Daten-Anschluß an Datendose**
vorgenannte Daten- Kabel an Datendose anschließen.
Menge: 8,000 St

**2.3.30 Daten-Anschluß am Patchfeld**
vorgenannte Daten- Kabel an Datendose am Patchfeld
anschließen.
Menge: 8,000 St

*Hinweis*
OG

Hinweis:
Je ein Anschluss der Doppeldose dient als
Reserveanschluss zur optionalen Erweiterung der WLAN
Spots.

**2.3.40 Aufputz Netzwerkdose 2xRJ45**
Datendose für Aufputzinstallation 2 fach,
geschirmt, 2x RJ45

Komplett liefern und betriebsbereit montieren.

gewähltes Fabrikat/Typ: '______________________'
Menge: 4,000 St

**2.3.50 Daten-Anschluß an Datendose**
vorgenannte Daten- Kabel an Datendose anschließen.
Menge: 8,000 St

**2.3.60 Daten-Anschluß am Patchfeld**
vorgenannte Daten- Kabel an Datendose am Patchfeld
anschließen.
Menge: 8,000 St

#### 2.4 Verkabelung

*Hinweis*
EG

**2.4.10 LWL Singelmode OS-2 Serverraum zu EDV-UV KiTa**
LWL Verbindung vom Hausanschlussraum zum Serverraum

"U-DQ(ZN)BH 1x12E9/125 OS2 LWL Universalkabel"
- halogenfreier (LSZH) Mantel je nach Verfügbarkeit
blau bzw. schwarz
- LWL Kabel geeignet zur Verlegung im Innenbereich oder
im Außenbereich (in Rohren)
- zentrale Bündelader
- nichtmetallischer Nagetierschutz (Glasrovings)
Verlegung auf bauseitig zu Verfügung gestellte EDV-
Trasse, mit zum Querschnitt passenden Schellen auf
der Rohdecke oder auf Mauerwerk sowie in
Trockenbauwänden

Komplett liefern und verlegen.

gewähltes Fabrikat/Typ: '______________________'
Menge: 80,000 m

**2.4.20 Spleißen des LWL auf Box im Serverraum und in EDV-UV KiTa**
Menge: 24,000 St

**2.4.30 TWIN-Datenverkabelung-CAT-7**
Duplex-Datenkabel S-STP für strukturierte
Gebäudeverkabelung
Kompatibel mit allen gängigen Stecksystemen nach EN
50173 und ISO/IEC 11808. Garantierte Grenzwerte nach
CAT.7: ISO/IEC 11801, EN 50173 und EN 50288-4-1.
Dimension 2x(4x2x0,62) ( AWG22 ).
Schleifenwiderstand bei 20 Grad: 118 Ohm/km
Betriebskapazität: 44 pF/m
Impedanz Z0: 100 Ohm +-15 OHM
Erdunsymetriedämpfung LCL: >40 dB
Dämpfung bei 600MHz: >48 dB/100m
Typ Cat 7 2x(4x2x0,62)
Verlegung auf bauseitig zu Verfügung gestellte EDV-
Trasse, mit zum Querschnitt passenden Schellen auf
der Rohdecke oder auf Mauerwerk sowie in
Trockenbauwänden

liefern und verlegen
Menge: 400,000 m

*Hinweis*
OG

**2.4.40 TWIN-Datenverkabelung-CAT-7**
Duplex-Datenkabel S-STP für strukturierte
Gebäudeverkabelung
Kompatibel mit allen gängigen Stecksystemen nach EN
50173 und ISO/IEC 11808. Garantierte Grenzwerte nach
CAT.7: ISO/IEC 11801, EN 50173 und EN 50288-4-1.
Dimension 2x(4x2x0,62) ( AWG22 ).
Schleifenwiderstand bei 20 Grad: 118 Ohm/km
Betriebskapazität: 44 pF/m
Impedanz Z0: 100 Ohm +-15 OHM
Erdunsymetriedämpfung LCL: >40 dB
Dämpfung bei 600MHz: >48 dB/100m
Typ Cat 7 2x(4x2x0,62)
Verlegung auf bauseitig zu Verfügung gestellte EDV-
Trasse, mit zum Querschnitt passenden Schellen auf
der Rohdecke oder auf Mauerwerk sowie in
Trockenbauwänden

liefern und verlegen
Menge: 1000,000 m

*Hinweis*
Verkabelung für Raumdisplays

Vorbereitung von Displays gemäß Planung an
ausgewiesenen Raumeingängen. Der AN wird eine
Gerätedose in der Hohlwand installieren und eine EDV
Kabelschlaufe von ca. 30cm Länge Vorbereiten. Das Kabel
wird zur EDV-UV geführt und auf das Patchfeld
aufgelegt. Das display selbst wird bauseitig
installiert.

*Hinweis*
EG

**2.4.50 Gerätedose Trockenbau**
Hohlwanddose Trockenbau flach 47 mm
mit vormontierten Geräteschrauben
ausbrechbare Öffnungen für Leitungen
für Plattenstärken 7 - 35 mm
Tiefe: 47 mm
Geräteschraubenabstand: 60 mm
Fräsloch: Ø 68 mm

inkl. Herstellung des dafür erfordderlichen Loches

liefern und betriebsfertig montieren.
Menge: 1,000 St

**2.4.60 Datenverkabelung-CAT-7**
Datenkabel S-STP für strukturierte Gebäudeverkabelung
Kompatibel mit allen gängigen Stecksystemen nach EN
50173 und ISO/IEC 11808. Garantierte Grenzwerte nach
CAT.7: ISO/IEC 11801, EN 50173 und EN 50288-4-1.
Dimension 1x(4x2x0,62) ( AWG22 ).
Schleifenwiderstand bei 20 Grad: 118 Ohm/km
Betriebskapazität: 44 pF/m
Impedanz Z0: 100 Ohm +-15 OHM
Erdunsymetriedämpfung LCL: >40 dB
Dämpfung bei 600MHz: >48 dB/100m
Typ Cat 7 1x(4x2x0,62)
Verlegung auf bauseitig zu Verfügung gestellte EDV-
Trasse, mit zum Querschnitt passenden Schellen auf
der Rohdecke oder auf Mauerwerk sowie in
Trockenbauwänden

liefern und verlegen
Menge: 50,000 m

**2.4.70 Daten-Anschluß am Patchfeld**
vorgenannte Daten- Kabel an Datendose am Patchfeld
anschließen.
Menge: 1,000 St

*Hinweis*
OG

**2.4.80 Gerätedose Trockenbau**
Hohlwanddose Trockenbau flach 47 mm
mit vormontierten Geräteschrauben
ausbrechbare Öffnungen für Leitungen
für Plattenstärken 7 - 35 mm
Tiefe: 47 mm
Geräteschraubenabstand: 60 mm
Fräsloch: Ø 68 mm

inkl. Herstellung des dafür erfordderlichen Loches

liefern und betriebsfertig montieren
Menge: 7,000 St

**2.4.90 Datenverkabelung-CAT-7**
Datenkabel S-STP für strukturierte Gebäudeverkabelung
Kompatibel mit allen gängigen Stecksystemen nach EN
50173 und ISO/IEC 11808. Garantierte Grenzwerte nach
CAT.7: ISO/IEC 11801, EN 50173 und EN 50288-4-1.
Dimension 1x(4x2x0,62) ( AWG22 ).
Schleifenwiderstand bei 20 Grad: 118 Ohm/km
Betriebskapazität: 44 pF/m
Impedanz Z0: 100 Ohm +-15 OHM
Erdunsymetriedämpfung LCL: >40 dB
Dämpfung bei 600MHz: >48 dB/100m
Typ Cat 7 1x(4x2x0,62)
Verlegung auf bauseitig zu Verfügung gestellte EDV-
Trasse, mit zum Querschnitt passenden Schellen auf
der Rohdecke oder auf Mauerwerk sowie in
Trockenbauwänden

liefern und verlegen
Menge: 300,000 m

**2.4.100 Daten-Anschluß am Patchfeld**
vorgenannte Daten- Kabel an Datendose am Patchfeld
anschließen.
Menge: 7,000 St

*Hinweis*
Panzerrohr
Zur Montage an Rohdecke zur Verlegung der Kabel an
Rohdecke

**2.4.110 Panzerohr M20**
Alurohr / Aluminiumrohr starr M20
ohne Gewinde mit glatten Enden
Aussendurchmesser: 20 mm
Innendurchmesser: 18 mm
Material: Kunststoff
Stangenlänge: 1,5 m

liefern und verlegen
Menge: 150,000 m

#### 2.5 Bodentanks

*Hinweis*
EG

**2.5.10 Keystone Einsatze RJ45, Cat.6a**
Keystone Anschlusseinheit RJ45, mit geschirmter Buchse
und grossflächigem Schirmanschluss. Zweiteiliges
Modulgehäuse aus Zinkdruckguss, vom Schirmanschluss
getrennte Zugentlastung. Anschluss und Montage ohne
Spezialwerkzeuge. Zur Verwendung mit Montagerahmen für
Keystone Einsätze mit einer maximalen Modulbreite von
14,7 mm.

Kategorie: 6 A (IEC)
AWG Bereich: AWG 26-22
Anschluss-/Steckertyp: IDC Schneidklemme
RJ45
Anzahl der Zugentlastungen: 1
Breite: 14,70 mm
Tiefe: 43,80 mm
Geschirmt: Ja
Geeignet für Rundkabel: Ja
Geeignet für mehrdrahtige Leiter: Ja
Geeignet für Massivleiter: Ja
Geeignet für Flachkabel: Nein
Werkstoff: Zink
Halogenfrei: Ja
Farbe: Silber
Anschluss ohne Werkzeug: Nein

Komplett liefern und betriebsbereit montieren.

gewähltes Fabrikat/Typ: '______________________'
Menge: 12,000 St

**2.5.20 Daten-Anschluß am Patchfeld**
vorgenannte Daten- Kabel an Datendose am Patchfeld
anschließen.
Menge: 12,000 St

**2.5.30 Daten-Anschluß an Datendose**
vorgenannte Daten- Kabel an Datendose anschließen.
Menge: 12,000 St

*Hinweis*
OG

**2.5.40 Keystone Einsatze RJ45, Cat.6a**
Keystone Anschlusseinheit RJ45, mit geschirmter Buchse
und grossflächigem Schirmanschluss. Zweiteiliges
Modulgehäuse aus Zinkdruckguss, vom Schirmanschluss
getrennte Zugentlastung. Anschluss und Montage ohne
Spezialwerkzeuge. Zur Verwendung mit Montagerahmen für
Keystone Einsätze mit einer maximalen Modulbreite von
14,7 mm.

Kategorie: 6 A (IEC)
AWG Bereich: AWG 26-22
Anschluss-/Steckertyp: IDC Schneidklemme
RJ45
Anzahl der Zugentlastungen: 1
Breite: 14,70 mm
Tiefe: 43,80 mm
Geschirmt: Ja
Geeignet für Rundkabel: Ja
Geeignet für mehrdrahtige Leiter: Ja
Geeignet für Massivleiter: Ja
Geeignet für Flachkabel: Nein
Werkstoff: Zink
Halogenfrei: Ja
Farbe: Silber
Anschluss ohne Werkzeug: Nein

Komplett liefern und betriebsbereit montieren.

gewähltes Fabrikat/Typ: '______________________'
Menge: 12,000 St

**2.5.50 Daten-Anschluß am Patchfeld**
vorgenannte Daten- Kabel an Datendose am Patchfeld
anschließen.
Menge: 12,000 St

**2.5.60 Daten-Anschluß an Datendose**
vorgenannte Daten- Kabel an Datendose anschließen.
Menge: 12,000 St

#### 2.6 Messdienstleistung

*Hinweis*
Die installierte und festverlegte Glasfaserverkabelung
wird wie folgt geprüft:

durch zwei OTDR-Messungen pro Faserbündel und in eine
Richtung wird die Kabellänge bestimmt und das Kabel auf
Verlegefehler bzw. Defekte überprüft.

durch eine Dämpfungsmessung pro Faser wird die Dämpfung
der einzelnen Glasfaserverbindung nachgewiesen.

Die einzelnen Messungen haben mit Vor- und
Nachlauffasern angemessener Länge zu erfolgen. Die
Länge der Vor- und Nachlauffaser ist so zu wählen, dass
diese jeweils mindestens der Länge der zu messenden
Strecke entspricht.

Grundlegend müssen alle relevanten Anforderungen der
DIN EN 50173-1 erfüllt werden, soweit sie nicht durch
andere in dieser Planungsrichtlinie definierten
Anforderungen ergänzt werden.

Bei der Messung von Multimode-Lichtwellenleitern muss
zur Erreichung annähernd gleicher
Anregungsbedingungen (Modengleichgewichtsverteilung)
das mit der Lichtquelle verbundene Messkabel um einen
Wickeldorn mit definiertem Durchmesser und Anzahl von
Wicklungen gelegt werden.

Der für den Messaufbau relevante Brechungsindex muss
unbedingt beachtet werden. Näherungsweise kann der auf
dem Trommelprotokoll vermerkte Brechungsindex verwendet
werden. Bei größeren Installationen und bei ungünstigen
Messaufbauten kann die Bestimmung des Brechungsindex
sinnvoll sein.

Die Messgeräte, Adapter sowie Vor- und Nachlauffasern
müssen vor den Messungen durch den Auftraggeber
freigegeben werden. Die Mess- und Prüfanleitungen des
Herstellers sind bindend!

Rückstreumessung mit OTDR-Messgerät:
Die Länge und die sich auf der Strecke befindlichen
Ereignisse sind grafisch mit ihren Parametern
darzustellen. Für die Rückstreumessung ist es
ausreichend, dass die Messung im jeweils höheren
Fenster (MM 2. Fenster 1300 nm und SM 3. Fenster bei
1550 nm) durchgeführt wird.

Die Impulsdauer muss so gewählt werden, dass eine hohe
Ortsauflösung und ein dem Messaufbau entsprechender
Messbereich möglich ist. Der Messaufbau erstreckt sich
über Vorlauffaser, Verkabelungsstrecke und
Nachlauffaser. Geringe Ortsauflösungen und sehr große
Messbereiche sind nicht erlaubt.

Da die Längenbestimmung für das Aufmaß Relevanz hat,
wird im Vorfeld festgelegt, welche Fasernummer (Port 1
Faser A) stets für die OTDR-Messung herangezogen wird.

Bei der Messung ist auf die manuell oder automatisch
einstellbare Position der Cursor zu achten. Unter
Umständen muss vom Endergebnis die doppelte
Pigtaillänge abgezogen werden.

LSPM-Dämpfungsmessung mit Dämpfungsmessgerät:
Um die in dieser Planungsrichtlinie festgelegten
maximalen Dämpfungseigenschaften der
Lichtwellenleitertechnik zu überprüfen sind
Dämpfungsmessungen durchzuführen, die auch den
längenabhängigen Dämpfungskoeffizienten
berücksichtigen.

Das OTDR-Messgerät eignet sich nicht für eine exakte
Dämpfungsmessung und ist deshalb nicht erlaubt. Daher
müssen spezielle Dämpfungsmessgeräte benutzt werden.

Die maximal auftretende Dämpfung setzt sich aus den
vorgeschriebenen Maximalwerten für die Spleißdämpfung
(max. 0,1 dB), der Einfügedämpfung der LWLStecker (max.
0,4 dB bzw. 0,3 dB) und der errechneten Maximaldämpfung
der Faser zusammen. Die Maximaldämpfung der Faser wird
aus dem Mittelwert über alle Fasern der im
Trommelprotokoll angegebenen Kilometerdämpfung und der
Länge, die durch OTDR-Messung ermittelt wurde,
berechnet.

Es wird ein tabellarisches Protokoll über die
Dämpfungswerte des Kabels gefordert und mit dem
Maximaldämpfungswert verglichen. Die gemessenen
Dämpfungen dürfen den Maximalwert nicht übersteigen,
vielmehr muss eine Nachbesserung stattfinden.

Auf dem Deckblatt der Protokolle ist aufzuführen:
Beschreibung des Messaufbaues
Messgerätetyp, gewählte Einstellungen, Softwarestand
Typ der eingesetzten Adapter, Vor- und Nachlauffasern
mit Stecker und Kupplungen
Unterschrift des verantwortlichen Projektleiters /
Bauleiters
Angabe der zulässigen Grenzwerte für die durchgeführten
Messungen / max. zulässigen
Dämpfung gem. DIN EN 50173-1 zum Vergleich

Die einzelnen Messprotokolle müssen folgende
Informationen berücksichtigen:
Messgerätetyp und -seriennummer
Name des Messenden
Brechzahlindex / Typ des Kabels
Eindeutige Bezeichnung des Projektes und Messdatum
Eindeutige Bezeichnung des Kabels
Eindeutige Faser- / Portbezeichnung
Messrichtung
Wellenlänge, Messimpulslänge und Anzahl der Messimpulse
Parameter der einzelnen Ereignisse
Gemessene Länge und Dämpfung der Strecke

Die Protokolle der Messungen sind in 3-facher Anzahl im
PDF-Format und in Papierform zu liefern. Die
Papierausdrucke müssen mit den PDF-Dateien
übereinstimmen.

**2.6.10 Messung 1x12E9/125 OS2 LWL Universalkabel Serverraum Lager Sessionhall zu Technikraum KiTa**
... wie zuvor beschrieben. In den Einheitspreis pro
Messung sind alle dafür erforderlichen Stundenlohn- und
Materialpreise mit einzukalkulieren.
Menge: 1,000 St

*Hinweis*
Die Messung dient dem Nachweis, dass jede
Übertragungsstrecke die Anforderungen gemäß der
aktuellen Ausgabe der DIN EN 50173-1 bzw. ISO/IEC 11801
Ed. 2.1 Klasse EA einhält. Die ermittelten Längen sind
Grundlage für das Aufmaß, zum Nachweis und Abrechnung
der erbrachten Leistung. Es wird der Permanent-Link,
gemessen. Bei zwei Schutzstufen werden neben der
Verkabelungsstrecke auch die oft festverlegten
Patchleitungen zwischen den beiden Schutzstufen auf
Normkonformität und Funktionstüchtigkeit geprüft. Dies
dient der Investitionssicherung, da bei dieser Art der
Messung höhere Ansprüche an die Qualität der Verlegung
und der Komponenten gestellt werden und die Patchkabel
einer Kontrolle unterzogen werden. Die Messgeräte
müssen vor den Messungen durch den Auftraggeber
freigegeben werden; es werden ausschließlich Messgeräte
mit einer nach Level 3 spezifizierten Messgenauigkeit
zugelassen. Die Mess- und Prüfanleitungen des
Herstellers sind bindend.

Auf dem Deckblatt der Protokolle ist aufzuführen:
Beschreibung des Messaufbaues
Messgerätetyp, gewählte Einstellungen, Softwarestand
Typ der eingesetzten Adapter
Unterschrift des verantwortlichen Projektleiters /
Bauleiters
Eindeutige Nummer der verwendeten Patchkabel

Die einzelnen Messprotokolle müssen folgende
Informationen berücksichtigen:
Messgerätetyp und -seriennummer
Name des Messenden
NVP-Wert aus der Referenzmessung / Typ des Kabels
Eindeutige Bezeichnung des Projektes und Messdatum
Eindeutige Bezeichnung des Kabels gemäß
Anschlussdosenbeschriftung
Kurzschluss (Ader-Ader, Ader-Schirm)
Unterbrechung (Ader, Schirm)
Vertauschung von Adern
Schleifenwiderstand
Dämpfung
Rückflussdämpfung
Übersprechen am nahen und fernen Ende (NEXT / FEXT)
ACR
PS-ACR
PS-NEXT
EL-FEXT
PS-EL-FEXT
Signallaufzeit
Differenzial-Laufzeitverzögerung
Leitungslänge
sowie für alle Werte die entsprechenden Normvorgaben
und erzielten Reserven zu den
Normwerten

Die Protokolle der Messungen sind in 3-facher Anzahl im
PDF-Format und in Papierform zu liefern. Die
Papierausdrucke müssen mit den PDF-Dateien
übereinstimmen.

*Hinweis*
EG

**2.6.20 Messung der CAT-6-(höher)-Verkabelung EDV-UV zu Datendose**
... wie zuvor beschrieben. In den Einheitspreis pro
Messung sind alle dafür erforderlichen Stundenlohn- und
Materialpreise mit einzukalkulieren.
Menge: 29,000 St

*Hinweis*
OG

**2.6.30 Messung der CAT-6-(höher)-Verkabelung EDV-UV zu Datendose**
... wie zuvor beschrieben. In den Einheitspreis pro
Messung sind alle dafür erforderlichen Stundenlohn- und
Materialpreise mit einzukalkulieren.
Menge: 59,000 St

### 3 RWA

*Hinweis*
Allgemeine Vorbemerkungen
========================

Die nachfolgenden Vorbemerkungen gelten, soweit in den
Einzelpositionen nichts Abweichendes beschrieben ist,
für sämtliche Leistungen dieses LV-Abschnitts.

Sämtliche für die Ausführung der ausgeschriebenen
Leistungen erforderlichen Arbeitsmittel, Werkzeuge,
Geräte und Maschinen einschließlich Hebezeugen und
Montagehilfsmitteln gelten, soweit nicht ausdrücklich
anders ausgeschrieben, als Nebenleistungen gemäß VOB/C.
Sie sind ausschließlich für die Dauer der Ausführung
bereitzustellen; eine dauerhafte Lieferung oder
Übereignung ist nicht geschuldet. Ihr Einsatz ist mit
den angebotenen Einheitspreisen abgegolten. Hieraus
entstehen keine gesonderten Vergütungsansprüche.

Die Leistungen umfassen ferner sämtliche für die
fachgerechte Montage, Verdrahtung, Prüfung, Messung,
Inbetriebnahme sowie zur vollständigen,
funktionsfähigen und betriebsbereiten Übergabe der
elektrischen Anlage erforderlichen Nebenleistungen
einschließlich aller hierfür notwendigen Befestigungs-,
Anschluss-, Kennzeichnungs- und Verbrauchsmaterialien,
auch soweit diese nicht ausdrücklich einzeln aufgeführt
sind. Hierzu zählen insbesondere Schrauben, Dübel,
Schellen, Halterungen, Kabelschuhe, Aderendhülsen,
Verbindungsklemmen, Befestigungsschienen,
Installationskleinteile, Kennzeichnungsmaterialien,
Dichtungs- und Abdichtungsmaterialien sowie sonstige
für die fachgerechte Ausführung erforderliche
Kleinteile.

Ebenfalls eingeschlossen sind sämtliche erforderlichen
Messungen, Prüfungen und Nachweise gemäß den
einschlägigen DIN-, VDE- und sonstigen anzuwendenden
Vorschriften einschließlich der Erstellung der
zugehörigen Prüf- und Messprotokolle, soweit diese zur
betriebsfertigen Übergabe der Anlage erforderlich sind.

Zusätzliche Vergütungsansprüche für die vorstehend
beschriebenen Leistungen, Materialien, Hilfsmittel oder
Nebenleistungen sind ausgeschlossen, soweit diese nicht
ausdrücklich gesondert ausgeschrieben wurden.

*Hinweis*
Systembeschreibung RWA

Zur Sicherstellung des Rauchabzuges im Brandfall ist
eine elektrische Rauch- und Wärmeabzugsanlage (RWA)
vorzusehen. Die bauseitig montierten Rauch- und
Wärmeabzugsgeräte (z./B. Lichtkuppeln, Oberlichter oder
Dachfenster) werden über eine oder mehrere RWA-
Zentralen angesteuert. Zusätzlich kann die Anlage über
Lüftungstaster zur täglichen Be- und Entlüftung genutzt
werden.
Die RWA-Anlage besteht im Wesentlichen aus folgenden
Komponenten:

RWA-Zentrale gemäß DIN EN 12101-10 und VdS 2581/2593
Netz- und Ladeeinrichtung

Akku-Notstromversorgung für mindestens 72 Stunden
Bereitschaftsbetrieb
Elektroantriebe für RWA- und Lüftungsöffnungen
RWA-Auslösetaster gemäß DIN EN 12101 9

Lüftungstaster

Automatische Brandmelder gemäß EN 54-7 oder
gleichwertig
Die Zusammenstellung der Anlagenteile erfolgt
entsprechend der Anlagengröße und den
objektspezifischen Anforderungen. Die
Notstromversorgung stellt sicher, dass die Anlage bei
Netzausfall mindestens 72 Stunden betriebsbereit
bleibt.
In den Einheitspreisen sind Lieferung, Montage,
Befestigungsmaterial, Leitungsverbindungen,
Funktionsprüfung und Inbetriebnahme vollständig
enthalten.
Systembeschreibung
Die RWA-Öffnungen werden nach Auslösung durch
automatische Brandmelder oder RWA-Taster geöffnet.
Folgende Vorschriften und Regelwerke sind zu beachten:

DIN 18232-2
DIN EN 12101-2, -9 und -10
VDE 0833, VDE 0100
VdS 2221

Landesbauordnung (LBO)
Richtlinien für kraftbetätigte Fenster und Türen
Maschinenrichtlinie / DIN EN 14351 1

Vorgaben der örtlichen Feuerwehr
Die Planung, Dimensionierung, Installation und
Inbetriebnahme der RWA-Anlage muss durch ein
qualifiziertes RWA-Fachunternehmen erfolgen. Ein
gültiger Facherrichter Nachweis sowie ein
zertifiziertes Qualitätsmanagementsystem nach DIN EN
ISO 9001 für den relevanten Leistungsbereich sind
vorzulegen.
Die RWA-Zentrale muss über:

eine elektrische Steuereinrichtung gemäß VdS 2581,
eine Energieversorgungseinrichtung gemäß VdS 2593,
automatische Störungsdiagnose,
Lüftungsfunktionen,

Rückstellmöglichkeiten für automatische Melder
verfügen.
Der Anschluss von RWA-Tastern, Lüftungstastern,
Brandmeldern sowie optionalen Sensoren (z./B. Wind-
/Regenmelder) muss möglich sein. Die RWA-Zentrale ist
in einem abschließbaren Gehäuse unterzubringen.
Die Lieferung und Installation der kraftbetätigten
Fenster oder Lichtkuppeln erfolgt bauseits.

#### 3.1 RWA Zentrale 24 V DC

*Hinweis*
RWA-Zentrale zur Steuerung und Notversorgung von
folgenden Antrieben:

5 x Dachfenster gesamt

bauseitige Antriebstechnik (je Öffnungselement):
 - 24 V / 5 A Polwendeantrieb (Annahme)
Gesamtstrom 25  A
Bemessungsstrom Zentrale: 40 A

Funktionale Zuordnung gemäß Steuerungsmatrix:

- 1 Linie manuelle Bedienstellen RT und
Eigenüberwachung RM
- 1 Linie BMA (bei Bedarf)
- 4 (1) Guppen 24 V ACB (nach Bedarf)
- Lüftungs- und Wettersteuerung jeweils über LT und zZ
Eingänge
- alle Leitungen auf Reihenklemmen

**3.1.10 RWA-Zentrale - modular**
RWA-Zentrale für natürliche Rauch- und
Wärmeabzugsanlagen, geeignet für den Einsatz in
Gebäuden gemäß den einschlägigen Sicherheits- und
Produktnormen. Die Zentrale dient der Ansteuerung von
RWA Antrieben sowie der Lüftungsfunktion und verfügt
über eine integrierte Notstromversorgung.
Leistungsumfang

Versorgung: 230/V AC / 50/Hz, Leistungsaufnahme ca.
1040/VA
Ausgang: 24/V DC / 40/A
Schutzart: IP54
Temperaturbereich: –5/°C bis +40/°C
Gehäuse: Stahlblech, lichtgrau (ähnlich RAL/7035)
Abmessungen: 600 × 800 × 260/mm
Aufputzgehäuse, abschließbar
Touch-Bedienfeld zur Anzeige von Betriebszuständen,
Alarmen, Störungen und Linienstatus
Parametrierbare Funktionen über softwaregestützte
Konfiguration
Anschlussmöglichkeit für mind. 2 RWA Linien und 4
Motorgruppen
Elektronisch abgesicherte Motoranschlüsse
Anschlussmöglichkeit für Bedienstellen, Brandmelder und
Lüftungstaster
Frei programmierbare digitale Ein- und Ausgänge
Möglichkeit zur Vernetzung mehrerer Zentralen über
standardisierte Kommunikationsschnittstelle
Notstromversorgung für mind. 72/h Bereitschaftsbetrieb
(Akkus separat)

Lieferumfang

RWA-Zentrale im abschließbaren AP-Gehäuse
Touch-Bedienfeld
Kabelabfangschiene
Netzanschlussklemmen
Anlagenspezifische Parametrierung
Dokumentation

Akkus müssen separat bestellt werden

Komplett liefern und betriebsbereit montieren.

gewähltes Fabrikat/Typ: '______________________'
Menge: 1,000 St

**3.1.20 Akku Typ 6 Akku 12 V, 26 Ah ± 15 % (Einzelpack)**
Akkumulator

VdS-anerkannt

Leistungsmerkmale:
Im Zentralengehäuse integrierte Akkus
zur 72-stündigen
Notstromversorgung RWA Zentralen.

Technische Daten:
Spannung: 12 V DC
Akku-Kapazität: 26 Ah ±15 %
Abmessungen (BxHxT): ca. 166 x 125 x 175
mm

Lieferumfang:
1 Einzelpack (1 Akku)

Komplett liefern und betriebsbereit montieren.

gewähltes Fabrikat/Typ: '______________________'
Menge: 2,000 St

**3.1.30 RWA-Betriebsbuch RWA-Betriebsbuch, deutsch**
RWA-Betriebsbuch, deutsch
Menge: 1,000 St

#### 3.2 RWA Bedienstellen

**3.2.10 RWA-Bedienstelle, Aluminiumgehäuse orange**
RWA-Bedienstelle, orange

Aufputz-Montage
Bedienstelle zur manuellen Auslösung eines natürlichen
Rauch- und Wärmeabzugssystems im Brandfall. Die
Bedienstelle muss gemäß DIN EN 12101 9 und VdS 2592
geprüft und anerkannt sein.
Leistungsmerkmale

Geeignet als Haupt- und Nebenbedienstelle

Robustes Aufputzgehäuse aus metallischem oder
nichtmetallischem Werkstoff mit hoher mechanischer
Beständigkeit
Auslösung über Sollbruchscheibe / Glasscheibe

Bedienfunktionen:

RWA AUF
RWA Rücksetzen
Optische Anzeigen für:
Betriebsbereitschaft
RWA-Alarm

Störung
Technische Daten

Versorgungsspannung: 24/V DC (18–28/V DC)
Schutzart: IP40
Temperaturbereich: –5/°C bis +40/°C

Gehäuse: Aufputz, schlagfest

Farbe: Signalorange, RAL-ähnlich (z./B. RAL/2011 oder
vergleichbar)

Abmessungen: bauformabhängig, geeignet für die
vorgesehene Montagefläche (Hinweis: Die exakten Maße
129/×/138/×/39/mm können als Richtwert dienen, dürfen
aber nicht zwingend vorgeschrieben werden.)

Lieferumfang:

Bedienstelle im abschließbaren Aufputzgehäuse
Sollbruchscheibe / Glasscheibe
Schlüssel
Beschriftungssatz (mehrsprachig)

Komplett liefern und betriebsbereit montieren.

gewähltes Fabrikat/Typ: '______________________'
Menge: 2,000 St

#### 3.3 RWA Brandmelder

**3.3.10 Optischer Rauchmelder**
Optischer Rauchmelder

nach dem Streulicht-Prinzip

Leistungsmerkmale:
Automatische Selbstüberwachung auf
Funktion und Zustand,
Individualanzeige bei Alarm,
Ruhewertnachführung,
Einfache Montage durch abnehmbaren
Sockel,

Technische Daten:
Nennspannung: 24 V DC
Überwachungsfläche: max. 110 m²
Überwachungshöhe: max. 12 m
Alarmanzeige: LED rot
Luftgeschwindigkeit: 0 - 25,4 m/s
Temperaturbereich: -20 °C bis +72 °C
Luftfeuchte: = 95 %
Schutzart: IP 40
Anschlussklemmen: 0,6 mm Ø bis 2 mm²
Gehäuse: ABS
Farbe: Weiß (~ RAL 9010)
Spezifikation: EN 54-7
VdS-Anerkannt

Lieferumfang:
Melder inkl. Sockel

Komplett liefern und betriebsbereit montieren.

gewähltes Fabrikat/Typ: '______________________'
Menge: 1,000 St

#### 3.4 Lüftungstaster

**3.4.10 Schlüssellüftungstaster UP mit AUF-Anzeige**
Schlüssellüftungstaster

24 V DC, UP mit LED

Leistungsmerkmale:
Zum manuellen Öffnen und Schließen einer
Lüftungsgruppe in Verbindung
mit RWA-Zentralen,
mit integrierter LED-Sichtanzeige AUF,
zum Einbau in bauseitige 55 mm UP-Dose,

Funktionen:
- AUF / ZU über Schlüssel-Einpol-
Wechsler

Technische Daten:
Eingangsspannung: 24 V DC
Schutzart: IP 20
Gehäuse: Kunststoff
Farbe: Weiß

Lieferumfang:
Schlüssellüftungstaster
(Profilhalbzylinder PHZ 28 nicht im
Lieferumfang
enthalten)

Komplett liefern und betriebsbereit montieren.

gewähltes Fabrikat/Typ: '______________________'
Menge: 1,000 St

**3.4.20 Profilhalbzylinder**
Profilhalbzylinder
für Schlüssellüftungstaster (SLT)
inkl. 3 Schlüssel.

Lieferumfang:
Profilhalbzylinder inkl. 3 Schlüssel

Komplett liefern und betriebsbereit montieren.

gewähltes Fabrikat/Typ: '______________________'
Menge: 1,000 St

#### 3.5 Wettersensorik

**3.5.10 Wind-Regen-Sensor**
Wind-Regen-Sensor

inkl. Mast- und Wandbefestigung

Leistungsmerkmale
Wind-Schaltschwelle über DIP-Schalter
von 1 m/s bis 30 m/s einstellbar,
Regensignal wird ca. 5 Minuten
gespeichert (Regenhaltezeit),
Speicherzeit des Windsignals für ca. 5
Minuten,
Beheizte Sensorfläche,

Technische Daten
Betriebsspannung: 12 ... 35 V DC
Schutzart: IP 44
Temperaturbereich: -30 °C ... +50 °C
Gehäuse: Kunststoff

Komplett liefern und betriebsbereit montieren.

gewähltes Fabrikat/Typ: '______________________'
Menge: 1,000 St

#### 3.6 Verkabelung

**3.6.10 Stromkabel 3x2,5mm²**
PVC Mantelleitung NYM-J 3x2,5mm²

liefern und mit zum Querschnitt passendem
Befestigungsmaterial
verlegen.
Menge: 150,000 m

**3.6.20 Fermeldekabel J-Y(ST)-Y 2x2x0,8**
Fermeldekabel J-Y(ST)-Y 2x2x0,8

liefern und mit zum Querschnitt passendem
Befestigungsmaterial
verlegen.
Menge: 300,000 m

**3.6.30 Fermeldekabel J-Y(ST)-Y 4x2x0,8**
Fermeldekabel J-Y(ST)-Y 4x2x0,8

liefern und mit zum Querschnitt passendem
Befestigungsmaterial
verlegen.
Menge: 150,000 m

#### 3.7 Dienstleistungen

**3.7.10 Inbetriebnahme und Einweisung**
Bestehend aus Inbetriebnahme der vorbeschriebenen RWA-
Komponenten durch vom Hersteller qualifizierten
Fachbetrieb.

Einweisung in die Funktionen und Bedienung der RWA-
Funktionen.
Menge: 1,000 psch

**3.7.20 Wartung**
Wartung der vorgenannten Rauchabzugsanlage nach DIN
31051 durch den Errichter oder einen vom Hersteller
autorisierten Servicebetrieb inkl. aller erforderlichen
Verbrauchsmaterialien, exklusive Ersatzmaterialien.
Die Wartung erfolgt einmal jährlich.
Menge: 1,000 St

### 4 Blitzschutz und Erdungsanlagen

*Hinweis*
Allgemeine Vorbemerkungen
========================

Die nachfolgenden Vorbemerkungen gelten, soweit in den
Einzelpositionen nichts Abweichendes beschrieben ist,
für sämtliche Leistungen dieses LV-Abschnitts.

Sämtliche für die Ausführung der ausgeschriebenen
Leistungen erforderlichen Arbeitsmittel, Werkzeuge,
Geräte und Maschinen einschließlich Hebezeugen und
Montagehilfsmitteln gelten, soweit nicht ausdrücklich
anders ausgeschrieben, als Nebenleistungen gemäß VOB/C.
Sie sind ausschließlich für die Dauer der Ausführung
bereitzustellen; eine dauerhafte Lieferung oder
Übereignung ist nicht geschuldet. Ihr Einsatz ist mit
den angebotenen Einheitspreisen abgegolten. Hieraus
entstehen keine gesonderten Vergütungsansprüche.

Die Leistungen umfassen ferner sämtliche für die
fachgerechte Montage, Verdrahtung, Prüfung, Messung,
Inbetriebnahme sowie zur vollständigen,
funktionsfähigen und betriebsbereiten Übergabe der
elektrischen Anlage erforderlichen Nebenleistungen
einschließlich aller hierfür notwendigen Befestigungs-,
Anschluss-, Kennzeichnungs- und Verbrauchsmaterialien,
auch soweit diese nicht ausdrücklich einzeln aufgeführt
sind. Hierzu zählen insbesondere Schrauben, Dübel,
Schellen, Halterungen, Kabelschuhe, Aderendhülsen,
Verbindungsklemmen, Befestigungsschienen,
Installationskleinteile, Kennzeichnungsmaterialien,
Dichtungs- und Abdichtungsmaterialien sowie sonstige
für die fachgerechte Ausführung erforderliche
Kleinteile.

Ebenfalls eingeschlossen sind sämtliche erforderlichen
Messungen, Prüfungen und Nachweise gemäß den
einschlägigen DIN-, VDE- und sonstigen anzuwendenden
Vorschriften einschließlich der Erstellung der
zugehörigen Prüf- und Messprotokolle, soweit diese zur
betriebsfertigen Übergabe der Anlage erforderlich sind.

Zusätzliche Vergütungsansprüche für die vorstehend
beschriebenen Leistungen, Materialien, Hilfsmittel oder
Nebenleistungen sind ausgeschlossen, soweit diese nicht
ausdrücklich gesondert ausgeschrieben wurden.

**4.10 Potential Ausgleichsschiene**
Potentialausgleichsschiene / Potischiene mit Abdeckung
Schiene aus Messing, Schrauben Stahl verzinkt
7 Klemmen für Rundleiter Querschnitt 2,5 - 25 mm² mit
doppelreihiger Beschraubung
1 Erdungsband / Flachband 30 x 4 mm
1 massiven Rundleiter Ø 8 - 10 mm
1 Rundleiter Querschnitt 50 mm²
Besfestigungsmöglichkeit durch 4 Langlöcher im
Kunststoffsockel
robuste, plombierbare Kunststoffabdeckung zum
Aufrasten, halogenfrei

liefern und mit zum Querschnitt passendem
Befestigungsmaterial
verlegen.
Menge: 6,000 St

**4.20 Haupt-Potentialausgleichs**
Herstellung des Haupt-Potentialausgleichs. Kabel für
Potentialausgleich mindestens 16mm²
Menge: 1,000 St

**4.30 Örtlicher Potentialausgleich**
Herstellung des Potentialausgleichs für ausgewiesene
Verbraucher und Unterverteilungen.
Menge: 30,000 St

**4.40 NYM-J 1 x 4mm² Erdungskabel**
PVC Mantelleitung NYM-J 1x4mm²

liefern und mit zum Querschnitt passendem
Befestigungsmaterial
verlegen.
Menge: 100,000 m

**4.50 NYM-J 1 x 6mm² Erdungskabel**
PVC Mantelleitung NYM-J 1x6mm²

liefern und mit zum Querschnitt passendem
Befestigungsmaterial
verlegen.
Menge: 60,000 m

**4.60 Erdkabel NYY-J 1x16 mm² Erdungskabel**
Erdkabel NYY-J 5x2,5 mm²

liefern und mit zum Querschnitt passendem
Befestigungsmaterial
verlegen.
Menge: 100,000 m

**4.70 H07 V-U 1 x 4mm²**
H07 V-U 1 x 4mm²

liefern und mit zum Querschnitt passendem
Befestigungsmaterial
verlegen.
Menge: 300,000 m

**4.80 Blitzschutzableitung**
Blitzschutzableitung 8mm verzinkt

liefern und mit zum Querschnitt passendem
Befestigungsmaterial
verlegen.
Menge: 100,000 m

**4.90 Blitzschutz Rohr-Fangstange**
Blitzschutz Rohr-Fangstange D16mm L2000mm

liefern und auf dem Dach montieren.
Menge: 5,000 St

**4.100 Blitzschutz Fangspitze**
Blitzschutz Fangspitze

liefern und auf dem Dach montieren.
Menge: 5,000 St

**4.110 Rohrschelle 70 bis 100mm**
Rohrschelle 70 bis 100mm
komplett liefern und montieren
Menge: 10,000 St

**4.120 Rohrschelle 100 bis 160mm**
Rohrschelle 100 bis 160mm
komplett liefern und montieren
Menge: 10,000 St

**4.130 Blitzschutz Nummernschild**
Blitzschutz Nummernschild
komplett liefern und montieren
Menge: 5,000 St

**4.140 Erdeinführungsstange**
Erdeinführungsstange
komplett liefern und montieren
Menge: 2,000 St

**4.150 Messen und prüfen (nur Neuinstallation)**
Bestehend aus Messen und Prüfen der Neuinstallation
inkl. Messprotokoll.
Menge: 1,000 St

### 5 Sonstiges

*Hinweis*
Allgemeine Vorbemerkungen
========================

Die nachfolgenden Vorbemerkungen gelten, soweit in den
Einzelpositionen nichts Abweichendes beschrieben ist,
für sämtliche Leistungen dieses LV-Abschnitts.

Sämtliche für die Ausführung der ausgeschriebenen
Leistungen erforderlichen Arbeitsmittel, Werkzeuge,
Geräte und Maschinen einschließlich Hilfs- und
Montagehilfsmitteln gelten, soweit nicht ausdrücklich
anders ausgeschrieben, als Nebenleistungen gemäß VOB/C.
Sie sind ausschließlich für die Dauer der Ausführung
bereitzustellen; eine dauerhafte Lieferung oder
Übereignung ist nicht geschuldet. Ihr Einsatz ist mit
den angebotenen Einheitspreisen abgegolten. Hieraus
entstehen keine gesonderten Vergütungsansprüche.

Die Leistungen umfassen ferner sämtliche für die
fachgerechte Herstellung von Durchbrüchen, Bohrungen
und Kernbohrungen sowie das Herstellen von Öffnungen,
Aussparungen und Installationsdurchführungen
erforderlichen Nebenleistungen einschließlich
Anzeichnen, Abdecken, Absaugen, Staubschutzmaßnahmen,
Nachbearbeitung der Öffnungen sowie aller hierfür
notwendigen Hilfs-, Befestigungs- und
Verbrauchsmaterialien, auch soweit diese nicht
ausdrücklich einzeln aufgeführt sind.
Ebenfalls eingeschlossen sind das fachgerechte
Schließen und brandschutztechnische bzw.
schallschutztechnische Abdichten von Restöffnungen,
Fugen und Durchführungen, soweit diese im Rahmen der
Leistung erforderlich sind, einschließlich der
dazugehörigen Materialien und Systeme gemäß den
geltenden technischen Regelwerken.

Zusätzliche Vergütungsansprüche für die vorstehend
beschriebenen Leistungen, Hilfsmittel oder
Nebenleistungen sind ausgeschlossen, soweit diese nicht
ausdrücklich gesondert ausgeschrieben wurden.

#### 5.1 Nebenleistungen

**5.1.10 Durchbrüche bis 200x200 mm**
Herstellung Durchbruch in Stahlbetondecke o. -wänden,
d = bis ca. 35 cm,
ausstemmen und nach erfolgter Installation fachgerecht
mit Beton oder Zementmörtel rauchdicht schließen.
Größe bis 20/20 cm

Inkl. Schließen
Wand- und Deckenaussparungen und -durchbrüche
mit Beton in gleicher Güte des Bauteils schließen sowie
Angleichen der Oberfläche an angrenzende Bauteile,
inkl. Schalung, konstruktiver Bewehrung und Anarbeiten
an die Leibungen, Durchführungen und Einbauteile.

Analog auch für sämtliche Mauerwerksarten.
Menge: 5,000 St

**5.1.20 Durchbrüche Trockenbauwände bis 200x200 mm**
Herstellung Durchbruch in Trockenbauwänden,
d = bis ca. 35 cm,
ausstemmen und nach erfolgter Installation fachgerecht
rauchdicht schließen.
Größe bis 20/20 cm

Inkl. Schließen
Wanddurchbrüche
gleicher Güte des Bauteils schließen sowie
Angleichen der Oberfläche an angrenzende Bauteile,
inkl. Schalung, konstruktiver Bewehrung und Anarbeiten
an die Leibungen, Durchführungen und Einbauteile.
inkl. aller dafür erforderlicher Werkzeuge und
Materialien
Menge: 30,000 St

**5.1.30 Herstellung Einzelkabeldurchführung inkl. rauchdicht verschließen**
Einrichtung, Unterhalt und Demontage eines
Kernbohrgerätes oder Betonschneidegeräts mit
Befestigung, inkl. Behältern zum
Sammeln des anfallenden Wassers für Kernbohrungen und
Schneidearbeiten in Bestandsgebäuden.

Kernbohrung, senkrecht oder waagrecht, mit
Diamantbohrkronen in Stahlbetonbauteilen oder
Mauerwerk.

inkl. rauchdicht verschließen

Durchmesser: 30 mm
Länge: bis 50 cm
Menge: 30,000 St

*Hinweis*
Leitungsdurchführung Stromversorgung nach Außen

**5.1.40 Futterrohr**
Futterrohr mit Klebeflansch nach DIN 18533 als
Aussparung für Durchdringungen. Dicht gegen drückendes
und nichtdrückendes Wasser. Einsatz in noch zu
erstellende Bauwerke. Geeignet für WU-
Betonkonstruktionen (Weiße Wanne) und bei Anwendung von
flüssig zu verarbeitenden Abdichtungen (Schwarze
Wanne).

DN100

Komplett liefern und verlegen.
Menge: 2,000 St

**5.1.50 Dichtungseinsatz**
Dichtungseinsatz mit ITL als nichtgeteilte Dichtung,
mit integriertem Blindverschluss, für spätere Belegung
entfernbar,
mit modularen Dichtelementen für variable Anpassung an
die Medienleitung,
mit Gestellringen aus Hochleistungskunststoff,
mit integrierter Drehmomentkontrolle durch
selbstabscherende Spezialmuttern,
mit Elastomer-Dichtung aus EPDM, Dichtbreite 45 mm,
Dichtigkeit gegen drückendes und nichtdrückendes
Wasser, gasdicht, mit geprüfter Radondichtigkeit,
erfüllt Anforderungen nach FHRK-Standard 40,
geprüft nach FHRK Prüfgrundlage GE 101,
mit FHRK-Qualitätssiegel ausgezeichnet,
wartungsfreie Ausführung (kein Nachspannen
erforderlich),
einschl. Kernbohrungsversiegelung bei Einsatz in
Kernbohrungen, *
optional mit 4 Fixierlaschen incl. Schrauben, *

DN 100 abdichtend blind und von 20 bis 63 mm

Komplett liefern und betriebsbereit montieren.
Menge: 2,000 St

#### 5.2 Dokumente und Unterlagen

**5.2.10 Wek- und Montageplanung**
Mit zu den Leistungen des Auftragnehmers, gehört das
Anfertigen von Montageplänen einschl. der Berechnungen,
Verteilerpläne und Strangschematas hierzu. Die
Montageplanung ist ebenso als Kollisionsplanung mit den
anderen Gewerken anzufertigen. Ebenso sind
Bezugsbemaßungen zum Bau einzutragen, so dass die Lage
einzelner Betriebsmittel erkennbar wird.
Die Montageplanung ist 14 Tage vor Montagebeginn 2-fach
der Bauleitung zu übergeben.

Der Aufbau hat wie folgt zu erfolgen:
1. Deckblatt mit Namen des Bauvorhabens, der
Errichterfirma, des Fachplaners, des Bauherren und des
Nutzers
2. Inhaltsverzeichnis
3. Montagezeichnungen als Grundriss-Farbplot im Maßstab
1:50 (Schnitt im Maßstab 1:50, für Details von
Zentralen, Schächten und dergleichen; für alle
schwierigen Bereiche gegebenenfalls auch in größerem
Maßstabe. Alle Pläne müssen exakte Bezugsmaße zum Bau
und zu den Komponenten anderer Gewerke haben)
4. Strangschematas der Einzelanlagen mit Querverweise
zu den unter 3. beschriebenen Plänen
5. Berechnungen
6. Anlagenschaltbilder
7. Einbauanweisungen (u.a. Ausschnittsmasse von
Deckeneinbauleuchten)
8. Bedienungsanleitungen als Originale
9. Liste aller eingesetzten Installationsgegenstände
einschl. Fabrikats-Typbezeichnung, Bestellnummer,
Bezugsquelle, Gewichte, Abmessungen und
Gewährleistungsfrist
10. CE-Nachweise aller Anlagen
11. Fachbauleitererklärung /
Fachunternehmerbescheinigung
12. Angaben über notwendige bauliche Leistungen (u. a.
Durchbrüche, Revisionsöffnungen etc.)
13. Wartungsangebote aller errichteten Anlagenteil
14. Funktionsbeschreibung der Anlagen mit Angaben zur
Störungsbeseitigung

Alle Pläne sind in Papierform in den Ordnern zu
hinterlegen. Alle Pläne sind des weiteren als DWG-Datei
auf einem Datenträger zu liefern.

Des weiteren sind folgende Punkte zu beachten:
- Die Planung ist auf Grundlage der aktuellsten Planung
zu erstellen.
- Die in den Unterlagen hinterlegten Kopien sind
ordnungsgemäß zu erstellen (nichts Schiefes oder
Unleserliches!).
- Die Ordner sind mit einheitlichen Rückenschilder zu
ersehen.
- Es sind Trennblätter einzulegen.
- Die Pläne sind nach DIN zu falten und mit
Lochverstärkern zu versehen.
- Bei mehreren Ordnern ist im 1. Ordner ein komplettes
Inhaltsverzeichnis zuhinterlegen.
- Die der Bauleitung vorzulegende Montagplanung ist mit
dem durch den AN zur Schlussabnahme nach Technischer
Prüfverordnung zu beauftragenden Sachverständigen
abzustimmen und mit einem Prüfzertifikat des
Sachverständigen abzeichnen zu lassen.
- Unterlagen anfertigen und der Bauleitung vor
Montagebeginn zur Prüfung (Prüfungszeitraum 14 Tage)
übergeben.
Menge: 1,000 psch

**5.2.20 Messprotokolle**
Mess- und Prüfprotokolle für elektrische Anlagen
erstellen. Durchführung der Prüfungen gemäß
DIN VDE 0100-600 und
DIN VDE 0105-100
sowie den zum Zeitpunkt der Ausführung gültigen
anerkannten Regeln der Technik.
Leistungsumfang umfasst insbesondere:
– Sichtprüfung
– Messung der Durchgängigkeit der Schutzleiter
– Isolationswiderstand
– Schleifenimpedanz
– Kurzschlussstrom
– RCD-Prüfung
– Funktionsprüfung der Schutz- und Schaltgeräte
Dokumentation in prüffähigen Messprotokollen mit
folgenden Angaben:
– Messwerte je Stromkreis
– Bewertung der Ergebnisse
– Prüfer
– eingesetzte Messgeräte inkl. gültigem
Kalibriernachweis
Übergabe der Dokumentation in digitaler Form (PDF).
Die Dokumentation ist Bestandteil der geschuldeten
Leistung und Voraussetzung für die Abnahme.
Menge: 1,000 psch

**5.2.30 Revisionsunterlagen**
Erstellen einer Dokumentation mit allen dafür
notwendigen Plan-/Unterlagen, Bedienungsanleitungen und
Wartungsanweisungen, Typen- und Datenblätter,
Abnahmeprotokolle, etc..
Alle Bestandszeichnungen sind vom AN gemäß Richtlinien
des AG zu fertigen.
Bestandszeichnungen sind Montageunterlagen, in die auch
alle im Rahmen der Ausführung vorgekommenen Änderungen
sowie sämtliche Einstellwerte maßstäblich richtig
eingetragen worden sind.

Die Unterlagen sind in 3-facher Papierausfertigung zu
übergeben.
Dabei ist dem AG vorab ein kompletter Satz zur Prüfung
und Freigabe vorzulegen.
Erst nach ausdrücklicher Freigabe der korrekten und
vollständigen Unterlagen erfolgt die Vervielfältigung
und Übergabe in der geforderten Anzahl an den AG.
Weiterhin ist die Dokumentation digital auf einem USB-
Stick im PDF- bzw. bei Zeichnungen ebenfalls im DWG-
Format zu übergeben.
Menge: 1,000 psch

#### 5.3 Stundenlohnleistungen für evtl. entstehende zusätzliche Leistungen

*Hinweis*
Allgemeine Vorbemerkungen
========================

Stundenlohnarbeiten dürfen nur nach schriftlicher
Anmeldung durch den AN und schriftlicher Beauftragung
durch den AG ausgeführt werden. Die Nachweise hierfür
sind arbeitstäglich zur Anerkennung vorzulegen. Nicht
fristgerecht vorgelegte Nachweise werden nicht
anerkannt.

Mit der Unterzeichnung dieses Angebotes erklärt der
Bieter rechtsverbindlich, dass die Verrechnungssätze
der Stundenlohnarbeiten unter Beachtung der
preisrechtlichen Vorschriften ermittelt sind und
unabahängig von der Anzahl der abgerechneten Stunden
Gültigkeit haben.

Die angebotenen Verrechnungssätze (VOB/B  §15, Ziffer1)
enthalten die Lohn-/Gehaltskosten und die
Gemeinkostenanteile, einschl. der Sozialkassenbeiträge
und vermögenswirksame Leistungen, sowie die Lohn- und
Gehaltsnebenkosten. Hierin sind auch Auslösungen und
Wegegelder enthalten.

Die in dem Leistungsverzeichnis aufgeführten
Berufsgruppen beziehen sich auf die Gruppeneinteilung
für die Berufe des Baugewerbes auf Grund des Anhangs
zum Bundesrahmentarifvertrag. Handwerksbetriebe, die
ihre Arbeitskräfte auf Grund anderer Bestimmungen
entlohnen, haben die Stundenverrechnungssätze der
jeweils vergleichbaren Berufsgruppen einzusetzen.

Bei der Vorlage der Stundenzettel werden keine Stunden
anerkannt, die von Arbeitskräften geleistet wurden, die
eine höherwertige Ausbildung haben, als für die
Arbeiten notwendig ist.

Für eventuell erforderliche Arbeiten, die nicht im
Leistungsverzeichnis erfasst sind und gegen Nachweis
zur Ausführung kommen, werden verrechnet für:

**5.3.10 Stundenlohn Meister**
Leistung wie zuvor beschrieben, für Meister,
Stundensatz für unvorhersehbare Leistungen.
Menge: 1,000 h

**5.3.20 Stundenlohn Monteur**
Leistung wie zuvor beschrieben, für Monteur,
Stundensatz für unvorhersehbare Leistungen.
Menge: 1,000 h

**5.3.30 Stundenlohn Helfer**
Leistung wie zuvor beschrieben, für Helfer,
Stundensatz für unvorhersehbare Leistungen.
Menge: 1,000 h

USt %: 19,00
